# Sistema multifunción "REVESTECH" bajo piso cerámico o de piedra natural

- Propiedad del archivo: CYPE Ingenieros S.A.
- Formato: FIEBDC-3/2016
- Programa: Generador de precios de la construcción. CYPE Ingenieros, S.A.
- Fecha: 01/04/2025
- Ámbito geográfico: Guatemala
- Divisa: GTQ
- Costes indirectos: 3 %
- Gastos generales: 13 %
- Beneficio industrial: 6 %
- IVA: 12 %

## N Aislamientos e impermeabilizaciones

### NM Sistemas multifunción

#### NMN Suelos

**NMN010** m² Sistema multifunción "REVESTECH" bajo piso cerámico o de piedra natural.
Sistema multifunción "REVESTECH" bajo piso cerámico o de piedra natural, formado por geomembrana, Acu200 20 "REVESTECH", de 2 mm de espesor y 950 g/m², formada por 4 capas diferentes, que cumplen la función de desolidarización, impermeabilización, aislamiento acústico a ruido de impacto y compensación de la presión de vapor de agua del soporte, fijada al soporte con adhesivo cementoso mejorado, C2 TE S1, deformable, con deslizamiento reducido y tiempo abierto ampliado, color gris, extendido con llana dentada. Incluso adhesivo Seal Plus y banda de refuerzo Dry Banda 13x30, para la resolución de uniones.
Criterio de valoración económica: El precio no incluye el soporte ni el revestimiento.
Incluye: Corte y preparación de la geomembrana. Extendido del adhesivo cementoso sobre la superficie soporte. Colocación de la geomembrana. Sellado de juntas. Sellado de encuentros.
Criterio de medición de proyecto: Superficie medida según documentación gráfica de Proyecto.
Criterio de medición de obra: Se medirá la superficie realmente ejecutada según especificaciones de Proyecto.

| Código | Ud | Descripción | Rendimiento | Precio | Importe |
|---|---|---|---|---|---|
| mt09mcm060a | kg | Adhesivo cementoso mejorado, C2 TE S1, deformable, con deslizamiento reducido y tiempo abierto ampliado, color gris, a base de cemento, agregados de granulometría fina, resinas sintéticas y aditivos especiales, con propiedades tixotrópicas y de endurecimiento sin retracción. (material) | 2 | 6.4 | 12.800 |
| mt15rev130n | m² | Geomembrana, Acu200 20 "REVESTECH", de 2 mm de espesor y 950 g/m², formada por 4 capas diferentes, que cumplen la función de desolidarización, impermeabilización, aislamiento acústico a ruido de impacto y compensación de la presión de vapor de agua del soporte, suministrada en rollos de 1,5 m de ancho y 20 m de longitud; proporcionando una reducción del nivel global de presión de ruido de impactos de 10 dB, según ISO 717-2. (material) | 1.05 | 186.07 | 195.374 |
| mt15rev170c | kg | Adhesivo a base de poliuretano, Seal Plus "REVESTECH", color marrón, para el sellado de juntas. (material) | 0.075 | 196.58 | 14.744 |
| mt15rev058B | m | Banda de refuerzo para membrana impermeabilizante flexible tipo EVAC, Dry Banda 13x30 "REVESTECH", de 127 mm de ancho, compuesta de una doble hoja de poliolefina termoplástica con acetato de vinil etileno, con ambas caras revestidas de fibras de poliéster no tejidas, de 0,52 mm de espesor y 335 g/m². (material) | 0.3 | 35.53 | 10.659 |
| mo029 | h | Aplicador de membranas impermeabilizantes. (mano de obra) | 0.065 | 64.87 | 4.217 |
| mo067 | h | Ayudante aplicador de membranas impermeabilizantes. (mano de obra) | 0.065 | 48.49 | 3.152 |
| % | % | Herramienta menor | 2 % | 240.946 | 4.819 |
|  |  | Costes directos |  |  | 245.765 |

Residuos:
- colocación: mt09mcm060a; factor de residuo 0.07
- colocación: mt15rev170c Adhesivo a base de poliuretano, Seal Plus "REVESTECH", color marrón, para el sellado de juntas; factor de residuo 0.03
- colocación: mt15rev058B; factor de residuo 0.0688837

## Recursos

**mt09mcm060a** kg Adhesivo cementoso mejorado
Datos técnicos: Coste energético 3.871 MJ; Emisión de CO2 0.344 kg; Código LER 17 09 04; Masa del elemento 1 kg; Volumen 0.000667 m3
Residuos:
- embalaje: re170203 Plástico. (componente de residuo); rendimiento 0.003 kg; Código LER 17 02 03; Masa del elemento 1 kg; Volumen 0.001667 m3

**mt15rev170c** kg Adhesivo a base de poliuretano, Seal Plus "REVESTECH", color marrón, para el sellado de juntas
Datos técnicos: Coste energético 144.209 MJ; Emisión de CO2 7.002 kg; Código LER 17 09 04; Masa del elemento 1 kg; Volumen 0.000667 m3
Residuos:
- embalaje: re150104 Envases metálicos. (componente de residuo); rendimiento 0.003 kg; Código LER 15 01 04; Masa del elemento 1 kg; Volumen 0.001667 m3

**mt15rev058B** m Banda de refuerzo para membrana impermeabilizante flexible tipo EVAC
Datos técnicos: Coste energético 4.325 MJ; Emisión de CO2 0.215 kg; Código LER 17 02 03; Masa del elemento 0.043 kg; Volumen 0.000072 m3
Residuos:
- embalaje: re170203 Plástico; rendimiento 0.002 kg
