# Encuentro de cubierta plana transitable, ventilada con sumidero. Impermeabilización con membranas de poliolefinas

- Propiedad del archivo: CYPE Ingenieros S.A.
- Formato: FIEBDC-3/2016
- Programa: Generador de precios de la construcción. CYPE Ingenieros, S.A.
- Fecha: 01/04/2025
- Ámbito geográfico: Guatemala
- Divisa: GTQ
- Costes indirectos: 3 %
- Gastos generales: 13 %
- Beneficio industrial: 6 %
- IVA: 12 %

## Q Cubiertas

### QB Planas transitables, ventiladas

#### QBF Puntos singulares

**QBF031** Ud Encuentro de cubierta plana transitable, ventilada con sumidero. Impermeabilización con membranas de poliolefinas.
Encuentro de cubierta plana transitable, ventilada, con solado fijo, tipo convencional con sumidero de salida vertical, realizando un rebaje en el soporte alrededor del sumidero, en el que se recibirá la impermeabilización compuesta por: kit Ecodry Sumi56 100 V "REVESTECH", formado por lámina impermeabilizante flexible tipo CPE de 750x750 mm compuesta de una doble hoja de poliolefina termoplástica con acetato de vinil etileno, con ambas caras revestidas de fibras de poliéster reciclado no tejidas, de 0,52 mm de espesor y 335 g/m², con unión termosellada a el sumidero sifónico de PVC de salida vertical de 40 mm de diámetro, con rejilla para empotrar de polipropileno de 100x100 mm, lámina impermeabilizante fijada al soporte en toda su superficie con adhesivo a base de poliuretano, Seal Plus.
Incluye: Ejecución de rebaje del soporte alrededor del sumidero. Limpieza y preparación de la superficie. Colocación del sumidero. Colocación de la pieza de refuerzo con adhesivo. Colocación de la rejilla.
Criterio de medición de proyecto: Número de unidades previstas, según documentación gráfica de Proyecto.
Criterio de medición de obra: Se medirá el número de unidades realmente ejecutadas según especificaciones de Proyecto.

| Código | Ud | Descripción | Rendimiento | Precio | Importe |
|---|---|---|---|---|---|
| mt15rev170c | kg | Adhesivo a base de poliuretano, Seal Plus "REVESTECH", color marrón, para el sellado de juntas. (material) | 1 | 196.58 | 196.580 |
| mt15rev520aa | Ud | Kit Ecodry Sumi56 100 V "REVESTECH", formado por lámina impermeabilizante flexible tipo CPE de 750x750 mm compuesta de una doble hoja de poliolefina termoplástica con acetato de vinil etileno, con ambas caras revestidas de fibras de poliéster reciclado no tejidas, de 0,52 mm de espesor y 335 g/m², con unión termosellada a el sumidero sifónico de PVC de salida vertical de 40 mm de diámetro, con rejilla para empotrar de polipropileno de 100x100 mm, para impermeabilización y desagüe de cubiertas. (material) | 1 | 676.07 | 676.070 |
| mo029 | h | Aplicador de membranas impermeabilizantes. (mano de obra) | 0.333 | 64.87 | 21.602 |
| mo067 | h | Ayudante aplicador de membranas impermeabilizantes. (mano de obra) | 0.333 | 48.49 | 16.147 |
| mo008 | h | Plomero. (mano de obra) | 0.56 | 66.67 | 37.335 |
| % | % | Herramienta menor | 2 % | 947.734 | 18.955 |
|  |  | Costes directos |  |  | 966.689 |

Residuos:
- colocación: mt15rev170c Adhesivo a base de poliuretano, Seal Plus "REVESTECH", color marrón, para el sellado de juntas; factor de residuo 0.03

## Recursos

**mt15rev170c** kg Adhesivo a base de poliuretano, Seal Plus "REVESTECH", color marrón, para el sellado de juntas
Datos técnicos: Coste energético 144.209 MJ; Emisión de CO2 7.002 kg; Código LER 17 09 04; Masa del elemento 1 kg; Volumen 0.000667 m3
Residuos:
- embalaje: re150104 Envases metálicos. (componente de residuo); rendimiento 0.003 kg; Código LER 15 01 04; Masa del elemento 1 kg; Volumen 0.001667 m3
