# Lavatrastos

- Propiedad del archivo: CYPE INGENIEROS, S.A.
- Formato: FIEBDC-3/2002
- Ámbito geográfico: Guatemala
- Divisa: GTQ
- Costes indirectos: 3.00 %
- Gastos generales: 13.00 %
- Beneficio industrial: 6.00 %
- IVA: 12.00 %

## S Señalización y equipamiento

### SC Cocinas/galerías

#### SCF Lavatrastos y pilas

**SCF010** Ud Lavatrastos.
Lavatrastos de acero inoxidable para instalación en encimera, modelo J-45 "ROCA", de 1 cubeta, de 450x490x155 mm, con válvula de desagüe, para encimera de cocina, equipado con grifo mezclador monomando de repisa para lavatrastos, de caño alto giratorio superior, acabado cromado, con cartucho cerámico, modelo Monodin "ROCA", con aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxr100aa | Ud | Lavatrastos de acero inoxidable para instalación en encimera, modelo J-45 "ROCA", de 1 cubeta, de 450x490x155 mm, con válvula de desagüe. (material) | 1.000 | 1438.85 | 1438.85 |
| mt31gmo300a | Ud | Grifo mezclador monomando de repisa para lavatrastos, de caño alto giratorio superior, acabado cromado, con cartucho cerámico, modelo Monodin "ROCA", con aireador y enlaces de alimentación flexibles. (material) | 1.000 | 1550.49 | 1550.49 |
| mt30lla030 | Ud | Llave de regulación de 1/2", para lavatrastos o pila, acabado cromado. (material) | 2.000 | 225.04 | 450.08 |
| mt30sif020a | Ud | Sifón botella sencillo de 1 1/2" para lavatrastos de 1 cubeta, con válvula extensible. (material) | 1.000 | 45.12 | 45.12 |
| op00tal010 |  | Taladro. | 1.000 | 0.00 | 0.00 |
| op00ato010 |  | Atornillador. | 1.000 | 0.00 | 0.00 |
| mo008 | h | Plomero. (mano de obra) | 0.831 | 66.67 | 55.40 |
| mo107 | h | Ayudante de plomero. (mano de obra) | 0.638 | 48.40 | 30.88 |
| % | % | Herramienta menor | 2 % | 3570.82 | 71.42 |
|  |  | Costes directos |  |  | 3642.24 |
