# Bolardo extraíble, de madera

- Propiedad del archivo: CYPE INGENIEROS, S.A.
- Formato: FIEBDC-3/2002
- Ámbito geográfico: Guatemala
- Divisa: GTQ
- Costes indirectos: 3.00 %
- Gastos generales: 13.00 %
- Beneficio industrial: 6.00 %
- IVA: 12.00 %

## T Equipamiento urbano

### TP Protecciones peatonales

#### TPH Hitos y bolardos

**TPH120** Ud Bolardo extraíble, de madera.
Bolardo con cuerpo extraíble de madera tropical de 100x15x15 cm y base empotrable de acero galvanizado de 20x15x15 cm, con acabado en color natural, fijado a una base de concreto f'c=210 kg/cm² (3000 psi), clase de exposición F0 S0 P0 C0, tamaño máximo del agregado 19 mm (3/4"), consistencia plástica con mortero cementoso de fraguado rápido, Webertec Trafic "WEBER", color negro, compuesto de cemento, humo de sílice, fibras de acero, aditivos especiales y agregados seleccionados, con una resistencia a compresión a 28 días mayor o igual a 30 N/mm².
Criterio de valoración económica: El precio incluye la excavación.
Incluye: Replanteo. Excavación con medios manuales. Fundido de la base de apoyo. Montaje. Eliminación y limpieza del material sobrante.
Criterio de medición de proyecto: Número de unidades previstas, según documentación gráfica de Proyecto.
Criterio de medición de obra: Se medirá el número de unidades realmente ejecutadas según especificaciones de Proyecto.

| Código | Ud | Descripción | Rendimiento | Precio | Importe |
|---|---|---|---|---|---|
| mt52mug380a | Ud | Bolardo con cuerpo extraíble de madera tropical de 100x15x15 cm y base empotrable de acero galvanizado de 20x15x15 cm, con acabado en color natural. (material) | 1.000 | 3605.58 | 3605.58 |
| mt10hmf050Gde | m³ | Concreto masivo f'c=210 kg/cm² (3000 psi), clase de exposición F0 S0 P0 C0, tamaño máximo del agregado 19 mm (3/4"), consistencia blanda, premezclado, según ACI 318. (material) | 0.250 | 1359.28 | 339.82 |
| mt09moc140a | kg | Mortero cementoso de fraguado rápido, Webertec Trafic "WEBER", color negro, compuesto de cemento, humo de sílice, fibras de acero, aditivos especiales y agregados seleccionados, con una resistencia a compresión a 28 días mayor o igual a 30 N/mm², para la reparación de pisos de concreto en áreas de tránsito rodado. (material) | 0.200 | 12.00 | 2.40 |
| mo041 | h | Mampostero de obra civil. (mano de obra) | 0.718 | 64.87 | 46.58 |
| mo087 | h | Ayudante de mampostero de obra civil. (mano de obra) | 0.718 | 48.49 | 34.82 |
| % | % | Herramienta menor | 2 % | 4029.20 | 80.58 |
|  |  | Costes directos |  |  | 4109.78 |
