# Piso continuo de concreto impreso, para exteriores

- Propiedad del archivo: CYPE Ingenieros S.A.
- Formato: FIEBDC-3/2016
- Programa: Generador de precios de la construcción. CYPE Ingenieros, S.A.
- Fecha: 01/04/2025
- Ámbito geográfico: Guatemala
- Divisa: GTQ
- Costes indirectos: 3 %
- Gastos generales: 13 %
- Beneficio industrial: 6 %
- IVA: 12 %

## U Urbanización interior de la parcela

### UX Pisos exteriores

#### UXC Continuos de concreto

**UXC010** m² Piso continuo de concreto impreso, para exteriores.
Piso continuo de concreto impreso, con juntas, de 10 cm de espesor, realizado con concreto f'c=170 kg/cm² (2500 psi), clase de exposición F0 S0 P0 C0, tamaño máximo del agregado 19 mm (3/4"), consistencia blanda, preparado en obra y fundido con medios manuales, extendido y vibrado manual mediante regla vibrante; coloreado y endurecido superficialmente mediante espolvoreo con mortero decorativo de rodadura para piso de concreto Weberfloor Print "WEBER", color arcilla, rendimiento 4,5 kg/m²; acabado impreso en relieve previa aplicación de desmoldeante en polvo Weber DM, color burdeos; y capa de sellado final con resina impermeabilizante, Weber SL "WEBER".
Criterio de valoración económica: El precio no incluye la base de la solera ni la ejecución y el sellado de las juntas.
Incluye: Preparación de la superficie de apoyo del concreto. Replanteo de las juntas de mampostero, de dilatación y de retracción. Colocación de encofrados. Tendido de niveles. Riego de la superficie base. Conexionado, anclaje y emboquillado de las redes de instalaciones proyectadas. Preparación del concreto. Fundido, extendido y vibrado del concreto. Nivelado y fratasado manual del concreto. Curado del concreto. Aplicación manual del mortero coloreado endurecedor. Aplicación del desmoldeante hasta conseguir una cubrición total. Impresión del concreto mediante moldes. Retirada de encofrados. Limpieza de la superficie de concreto, mediante máquina hidrolimpiadora de agua a presión. Aplicación de la resina de acabado.
Criterio de medición de proyecto: Superficie medida en proyección horizontal, según documentación gráfica de Proyecto.
Criterio de medición de obra: Se medirá, en proyección horizontal, la superficie realmente ejecutada según especificaciones de Proyecto.

| Código | Ud | Descripción | Rendimiento | Precio | Importe |
|---|---|---|---|---|---|
| mt08aaa010a | m³ | Agua. (material) | 0.024 | 11.98 | 0.288 |
| mt01arg000q | m³ | Arena de río. (material) | 0.054 | 119.32 | 6.443 |
| mt01arg001qk | m³ | Piedrín de 3/4", de tamaño máximo 19 mm. (material) | 0.067 | 215.29 | 14.424 |
| mt08cem000q | kg | Cemento gris en sacos. (material) | 41.087 | 2.1 | 86.283 |
| mt09wnc011ee | kg | Mortero decorativo de rodadura para piso de concreto Weberfloor Print "WEBER", color arcilla, compuesto de cemento, arena de sílice, aditivos orgánicos y pigmentos, con una densidad en polvo de 1360 kg/m³, una resistencia a la compresión de 25000 kN/m² y una resistencia a la abrasión según el método Böhme de 7,1 cm³ / 50 cm². (material) | 4.5 | 3.78 | 17.010 |
| mt09wnc020k | kg | Desmoldeante en polvo Weber DM, color burdeos, aplicado en pisos continuos de concreto impreso, compuesto de cargas, pigmentos y aditivos orgánicos. (material) | 0.2 | 44.81 | 8.962 |
| mt09wnc030d | kg | Resina impermeabilizante, Weber SL "WEBER", para el curado y sellado de pisos continuos de concreto impreso, compuesta de resina sintética en dispersión acuosa y aditivos específicos. (material) | 0.25 | 76.89 | 19.223 |
| mq06vib020 | h | Regla vibrante de 3 m. (maquinaria) | 0.016 | 38.17 | 0.611 |
| mq08lch040 | h | Hidrolimpiadora a presión. (maquinaria) | 0.15 | 37.6 | 5.640 |
| mo041 | h | Mampostero de obra civil. (mano de obra) | 0.282 | 64.87 | 18.293 |
| mo087 | h | Ayudante de mampostero de obra civil. (mano de obra) | 0.353 | 48.49 | 17.117 |
| % | % | Herramienta menor | 2 % | 194.294 | 3.886 |
|  |  | Costes directos |  |  | 198.180 |

Residuos:
- colocación: mt01arg000q Arena de río; factor de residuo 0.00678787
- colocación: mt01arg001qk Piedrín de 3/4", de tamaño máximo 19 mm; factor de residuo 0.00708251
- colocación: mt08cem000q Cemento gris en sacos; factor de residuo 0.0063
- colocación: mt09wnc011ee; factor de residuo 0.07
- colocación: mt09wnc020k; factor de residuo 0.037606
- colocación: mt09wnc030d; factor de residuo 0.03

## Recursos

**mt08aaa010a** m³ Agua
Datos técnicos: Coste energético 60.000 MJ; Emisión de CO2 30.000 kg

**mt01arg000q** m³ Arena de río
Datos técnicos: Coste energético 146.250 MJ; Emisión de CO2 7.800 kg; Código LER 01 04 09; Masa del elemento 1950 kg; Volumen 1.21875 m3

**mt01arg001qk** m³ Piedrín de 3/4", de tamaño máximo 19 mm
Datos técnicos: Coste energético 146.250 MJ; Emisión de CO2 7.800 kg; Código LER 01 04 08; Masa del elemento 1950 kg; Volumen 1.3 m3

**mt08cem000q** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09wnc011ee** kg Mortero decorativo de rodadura para piso de concreto Weberfloor Print "WEBER"
Datos técnicos: Coste energético 2.251 MJ; Emisión de CO2 0.184 kg; Código LER 17 09 04; Masa del elemento 1 kg; Volumen 0.000667 m3
Residuos:
- embalaje: re170203 Plástico; rendimiento 0.003 kg

**mt09wnc020k** kg Desmoldeante en polvo Weber DM
Datos técnicos: Coste energético 88.520 MJ; Emisión de CO2 4.792 kg; Código LER 17 09 04; Masa del elemento 1 kg; Volumen 0.000667 m3
Residuos:
- embalaje: re170203 Plástico; rendimiento 0.003 kg

**mt09wnc030d** kg Resina impermeabilizante
Datos técnicos: Coste energético 75.527 MJ; Emisión de CO2 2.872 kg; Código LER 17 09 04; Masa del elemento 1 kg; Volumen 0.000667 m3
Residuos:
- embalaje: re170203 Plástico; rendimiento 0.003 kg
