# Conducto flexible

- Propiedad del archivo: CYPE INGENIEROS, S.A.
- Formato: FIEBDC-3/2002
- Ámbito geográfico: Guatemala
- Divisa: GTQ
- Costes indirectos: 3.00 %
- Gastos generales: 13.00 %
- Beneficio industrial: 6.00 %
- IVA: 12.00 %

## I Instalaciones

### IC Calefacción, refrigeración, climatización y agua caliente sanitaria

#### ICR Sistemas de conducción de aire

**ICR025** m Conducto flexible.
Red de conductos flexibles de distribución de aire para climatización, constituida por tubo flexible de 160 mm de diámetro, Flexiver Clima "ISOVER", compuesto por un tubo interior de un complejo de poliéster y aluminio con refuerzo de alambre tratado contra la oxidación en forma de espiral helicoidal Flexiver D, aislamiento de fieltro de lana de vidrio de 20 mm de espesor y recubrimiento exterior de un complejo de poliéster y aluminio reforzado. Incluso cinta de aluminio y elementos de fijación con una separación máxima de 1,50 m.
Incluye: Replanteo del recorrido del conducto y de la situación de los elementos de sujeción. Presentación de tubos flexibles para conducción de aire. Colocación y fijación de tubos flexibles para conducción de aire. Comprobación de su correcto funcionamiento.
Criterio de medición de proyecto: Longitud medida según documentación gráfica de Proyecto.
Criterio de medición de obra: Se medirá la longitud realmente ejecutada según especificaciones de Proyecto.

| Código | Ud | Descripción | Rendimiento | Precio | Importe |
|---|---|---|---|---|---|
| mt42coi130d | m | Tubo flexible de 160 mm de diámetro, Flexiver Clima "ISOVER", compuesto por un tubo interior de un complejo de poliéster y aluminio con refuerzo de alambre tratado contra la oxidación en forma de espiral helicoidal Flexiver D, aislamiento de fieltro de lana de vidrio de 20 mm de espesor y recubrimiento exterior de un complejo de poliéster y aluminio reforzado; para conducción de aire en instalaciones de climatización. (material) | 1.050 | 65.90 | 69.20 |
| mt42con020 | m | Cinta autoadhesiva de aluminio, de 50 micras de espesor y 65 mm de ancho, a base de resinas acrílicas, para el sellado y fijación del aislamiento. (material) | 0.553 | 2.10 | 1.16 |
| mt42con135 | Ud | Brida y soporte para fijación de tubos flexibles para conducción de aire en instalaciones de climatización. (material) | 0.700 | 16.61 | 11.63 |
| mo005 | h | Instalador de climatización. (mano de obra) | 0.247 | 66.67 | 16.47 |
| mo104 | h | Ayudante instalador de climatización. (mano de obra) | 0.247 | 48.40 | 11.95 |
| % | % | Herramienta menor | 2 % | 110.41 | 2.21 |
|  |  | Costes directos |  |  | 112.62 |
