# Fuente de acero

- Propiedad del archivo: CYPE INGENIEROS, S.A.
- Formato: FIEBDC-3/2002
- Ámbito geográfico: Guatemala
- Divisa: GTQ
- Costes indirectos: 3.00 %
- Gastos generales: 13.00 %
- Beneficio industrial: 6.00 %
- IVA: 12.00 %

## T Equipamiento urbano

### TM Equipamiento urbano

#### TMF Fuentes de agua potable

**TMF020** Ud Fuente de acero.
Fuente modelo Caudal "SANTA & COLE", de 85 cm de altura, con cuerpo de lámina de acero cincado con protección antioxidante y pintura de color marrón, caño y pulsador de latón acabado cromado mate y rejilla y bandeja interior de acero inoxidable AISI 316L, fijada a una superficie soporte con elementos de anclaje.
Criterio de valoración económica: El precio no incluye la superficie soporte.
Incluye: Replanteo. Montaje. Eliminación y limpieza del material sobrante.
Criterio de medición de proyecto: Número de unidades previstas, según documentación gráfica de Proyecto.
Criterio de medición de obra: Se medirá el número de unidades realmente ejecutadas según especificaciones de Proyecto.

| Código | Ud | Descripción | Rendimiento | Precio | Importe |
|---|---|---|---|---|---|
| mt52fsc020a | Ud | Fuente modelo Caudal "SANTA & COLE", de 85 cm de altura, con cuerpo de lámina de acero cincado con protección antioxidante y pintura de color marrón, caño y pulsador de latón acabado cromado mate y rejilla y bandeja interior de acero inoxidable AISI 316L. Incluso placa base y pernos de anclaje. (material) | 1.000 | 22869.08 | 22869.08 |
| mt09reh330 | kg | Mortero de resina epoxi con arena de sílice, de endurecimiento rápido, para relleno de anclajes. (material) | 0.200 | 39.43 | 7.89 |
| mo041 | h | Mampostero de obra civil. (mano de obra) | 4.789 | 64.87 | 310.66 |
| mo087 | h | Ayudante de mampostero de obra civil. (mano de obra) | 4.789 | 48.49 | 232.22 |
| % | % | Herramienta menor | 2 % | 23419.85 | 468.40 |
|  |  | Costes directos |  |  | 23888.25 |
