# Válvula

- Propiedad del archivo: CYPE INGENIEROS, S.A.
- Formato: FIEBDC-3/2002
- Ámbito geográfico: Guatemala
- Divisa: GTQ
- Costes indirectos: 3.00 %
- Gastos generales: 13.00 %
- Beneficio industrial: 6.00 %
- IVA: 12.00 %

## I Instalaciones

### IC Calefacción, refrigeración, climatización y agua caliente sanitaria

#### ICS Sistemas de conducción de agua

**ICS075** Ud Válvula.
Válvula de esfera de latón niquelado para roscar de 3/8". Incluso elementos de montaje y accesorios necesarios para su correcto funcionamiento.
Incluye: Replanteo. Colocación. Conexionado. Comprobación de su correcto funcionamiento.
Criterio de medición de proyecto: Número de unidades previstas, según documentación gráfica de Proyecto.
Criterio de medición de obra: Se medirá el número de unidades realmente ejecutadas según especificaciones de Proyecto.

| Código | Ud | Descripción | Rendimiento | Precio | Importe |
|---|---|---|---|---|---|
| mt37sve010a | Ud | Válvula de esfera de latón niquelado para roscar de 3/8". (material) | 1.000 | 40.58 | 40.58 |
| mt38www012 | Ud | Material auxiliar para instalaciones de calefacción y agua caliente sanitaria (material) | 0.100 | 23.26 | 2.33 |
| mo004 | h | Instalador de aparatos de calefacción. (mano de obra) | 0.118 | 66.67 | 7.87 |
| mo103 | h | Ayudante instalador de aparatos de calefacción. (mano de obra) | 0.118 | 48.40 | 5.71 |
| % | % | Herramienta menor | 2 % | 56.49 | 1.13 |
|  |  | Costes directos |  |  | 57.62 |
