# Zócalo de acero inoxidable

- Propiedad del archivo: CYPE INGENIEROS, S.A.
- Formato: FIEBDC-3/2002
- Ámbito geográfico: Guatemala
- Divisa: GTQ
- Costes indirectos: 3.00 %
- Gastos generales: 13.00 %
- Beneficio industrial: 6.00 %
- IVA: 12.00 %

## R Revestimientos y trasdosados

### RS Pisos

#### RSD Complementos para pisos

**RSD010** m Zócalo de acero inoxidable.
Zócalo de acero inoxidable AISI 304, acabado cepillado, Schlüter-DESIGNBASE-SL 110 EB "SCHLÜTER-SYSTEMS", de 110 mm de altura y 10,5 mm de ancho en la base. COLOCACIÓN: con adhesivo.
Incluye: Limpieza y preparación de la superficie soporte. Replanteo. Corte del zócalo. Colocación y fijación del zócalo. Resolución de esquinas y encuentros. Limpieza final.
Criterio de medición de proyecto: Longitud medida según documentación gráfica de Proyecto, sin incluir huecos de puertas. No se ha incrementado la cantidad de trabajo por roturas y recortes, ya que en la descomposición se ha considerado un 5% más de piezas.
Criterio de medición de obra: Se medirá la longitud realmente ejecutada según especificaciones de Proyecto.

| Código | Ud | Descripción | Rendimiento | Precio | Importe |
|---|---|---|---|---|---|
| mt15res070a | Ud | Cartucho de masilla adhesiva elástica monocomponente, Schlüter-KERDI-FIX "SCHLÜTER-SYSTEMS", a base de polímeros híbridos neutros (MS), de 290 ml, color gris o blanco y acabado brillante. (material) | 0.020 | 242.11 | 4.84 |
| mt18jrs734a | m | Zócalo de acero inoxidable AISI 304, acabado cepillado, Schlüter-DESIGNBASE-SL 110 EB "SCHLÜTER-SYSTEMS", de 110 mm de altura y 10,5 mm de ancho en la base, suministrado en barras de 2,5 m de longitud, incluso piezas para uniones, resolución de ángulos y terminaciones. (material) | 1.050 | 449.05 | 471.50 |
| mo023 | h | Pisero. (mano de obra) | 0.131 | 64.87 | 8.50 |
| % | % | Herramienta menor | 2 % | 484.84 | 9.70 |
|  |  | Costes directos |  |  | 494.54 |
