# Desolidarización y drenaje bajo revestimiento cerámico o de piedra natural, con láminas nodulares de polietileno

- Propiedad del archivo: CYPE INGENIEROS, S.A.
- Formato: FIEBDC-3/2002
- Ámbito geográfico: Guatemala
- Divisa: GTQ
- Costes indirectos: 3.00 %
- Gastos generales: 13.00 %
- Beneficio industrial: 6.00 %
- IVA: 12.00 %

## N Aislamientos e impermeabilizaciones

### NS Desolidarizaciones

#### NSN Suelos

**NSN015** m˛ Desolidarización y drenaje bajo revestimiento cerámico o de piedra natural, con láminas nodulares de polietileno.
Desolidarización y drenaje bajo revestimiento cerámico o de piedra natural, con lámina drenante de estructura nodular de polietileno, Schlüter-DITRA-DRAIN 4 "SCHLÜTER-SYSTEMS", con nódulos de 4 mm de altura, revestida de geotextil no tejido de polipropileno en una de sus caras, fijada al soporte con adhesivo cementoso de fraguado normal, C1, color gris, extendido con llana dentada y sellado de juntas con cinta autoadhesiva, Schlüter-DITRA-DRAIN-STUV KB 90.
Incluye: Corte y preparación de la lámina. Extendido del adhesivo cementoso sobre la superficie soporte. Colocación de la lámina. Colocación de la cinta autoadhesiva para sellado de juntas.
Criterio de medición de proyecto: Superficie medida según documentación gráfica de Proyecto.
Criterio de medición de obra: Se medirá la superficie realmente ejecutada según especificaciones de Proyecto.

| Código | Ud | Descripción | Rendimiento | Precio | Importe |
|---|---|---|---|---|---|
| mt09mcr021g | kg | Adhesivo cementoso de fraguado normal, C1, color gris. (material) | 2.000 | 2.70 | 5.40 |
| mt15res310b | m˛ | Lámina drenante de estructura nodular de polietileno, Schlüter-DITRA-DRAIN 4 "SCHLÜTER-SYSTEMS", con nódulos de 4 mm de altura, revestida de geotextil no tejido de polipropileno en una de sus caras, suministrada en rollos de 25 m de longitud. (material) | 1.050 | 221.60 | 232.68 |
| mt15res315b | m | Cinta autoadhesiva, Schlüter-DITRA-DRAIN-STUV KB 90 "SCHLÜTER-SYSTEMS", de 90 mm de ancho, suministrada en rollos de 30 m de longitud. (material) | 0.250 | 73.29 | 18.32 |
| mo029 | h | Aplicador de membranas impermeabilizantes. (mano de obra) | 0.118 | 64.87 | 7.65 |
| mo067 | h | Ayudante aplicador de membranas impermeabilizantes. (mano de obra) | 0.118 | 48.49 | 5.72 |
| % | % | Herramienta menor | 2 % | 269.77 | 5.40 |
|  |  | Costes directos |  |  | 275.17 |
