# Perfil para junta de albañil

- Propiedad del archivo: CYPE INGENIEROS, S.A.
- Formato: FIEBDC-3/2002
- Ámbito geográfico: Guatemala
- Divisa: GTQ
- Costes indirectos: 3.00 %
- Gastos generales: 13.00 %
- Beneficio industrial: 6.00 %
- IVA: 12.00 %

## R Revestimientos y trasdosados

### RS Pisos

#### RSG De piezas cerámicas

**RSG030** m Perfil para junta de albañil.
Perfil para juntas de mampostero en pisos cerámicos, de PVC, Schlüter-DILEX-EZ G 70 "SCHLÜTER-SYSTEMS", de 70 mm de altura y 8 mm de ancho, con junta de absorción de movimientos, color gris RAL 7030.
Incluye: Replanteo de las piezas según su longitud. Corte de las piezas. Fijación de las piezas.
Criterio de medición de proyecto: Longitud medida según documentación gráfica de Proyecto.
Criterio de medición de obra: Se medirá la longitud realmente ejecutada según especificaciones de Proyecto.

| Código | Ud | Descripción | Rendimiento | Precio | Importe |
|---|---|---|---|---|---|
| mt18jrs320a | m | Perfil para juntas de albañil en pisos cerámicos, de PVC, Schlüter-DILEX-EZ G 70 "SCHLÜTER-SYSTEMS", de 70 mm de altura y 8 mm de ancho, con junta de absorción de movimientos, color gris RAL 7030, suministrado en barras de 2,5 m de longitud. (material) | 1.050 | 128.65 | 135.08 |
| op00amo010 |  | Amoladora o radial. | 1.000 | 0.00 | 0.00 |
| mo023 | h | Pisero. (mano de obra) | 0.194 | 64.87 | 12.58 |
| % | % | Herramienta menor | 2 % | 147.66 | 2.95 |
|  |  | Costes directos |  |  | 150.61 |
