# Concreto para armar

- Propiedad del archivo: CYPE INGENIEROS, S.A.
- Formato: FIEBDC-3/2002
- Ámbito geográfico: Guatemala
- Divisa: GTQ
- Costes indirectos: 3.00 %
- Gastos generales: 13.00 %
- Beneficio industrial: 6.00 %
- IVA: 12.00 %

## E Estructuras

### EN Concretos, aceros y encofrados

#### ENH Concretos

**ENH030** m³ Concreto para armar.
Concreto f'c=210 kg/cm² (3000 psi), clase de exposición F0 S0 P0 C0, tamaño máximo del agregado 12,5 mm (1/2"), consistencia blanda, preparado en obra, y fundido con medios manuales, para formación de columna.
Incluye: Preparación del concreto. Fundido y compactación del concreto. Curado del concreto.
Criterio de medición de proyecto: Volumen teórico, según documentación gráfica de Proyecto.
Criterio de medición de obra: Se medirá el volumen teórico ejecutado según especificaciones de Proyecto.

| Código | Ud | Descripción | Rendimiento | Precio | Importe |
|---|---|---|---|---|---|
| mt08aaa010a | m³ | Agua. (material) | 0.245 | 12.24 | 3.00 |
| mt01arg000q | m³ | Arena de río. (material) | 0.572 | 121.90 | 69.73 |
| mt01arg001qf | m³ | Piedrín de 1/2", de tamaño máximo 12,5 mm. (material) | 0.572 | 219.95 | 125.81 |
| mt08cem000q | kg | Cemento gris en sacos. (material) | 453.089 | 2.15 | 974.14 |
| mq06hor010 | h | Concretera mecánica eléctrica con una capacidad de amasado de 160 l. (maquinaria) | 0.693 | 25.68 | 17.80 |
| au00auh010 |  | Cubilote. | 1.000 | 0.00 | 0.00 |
| au00auh040 |  | Vibrador de concreto, eléctrico. | 1.000 | 0.00 | 0.00 |
| mo045 | h | Fundidor de productos del concreto. (mano de obra) | 0.431 | 67.51 | 29.10 |
| mo092 | h | Ayudante fundidor de productos del concreto. (mano de obra) | 1.736 | 50.43 | 87.55 |
| % | % | Herramienta menor | 2 % | 1307.13 | 26.14 |
|  |  | Costes directos |  |  | 1333.27 |
