# Muro de sótano

- Propiedad del archivo: CYPE INGENIEROS, S.A.
- Formato: FIEBDC-3/2002
- Ámbito geográfico: Guatemala
- Divisa: GTQ
- Costes indirectos: 3.00 %
- Gastos generales: 13.00 %
- Beneficio industrial: 6.00 %
- IVA: 12.00 %

## C Cimentaciones

### CC Contenciones

#### CCS Muros de sótano

**CCS010** m³ Muro de sótano.
Muro de sótano de concreto reforzado, realizado con concreto f'c=210 kg/cm² (3000 psi), clase de exposición F0 S0 P0 C0, tamaño máximo del agregado 12,5 mm (1/2"), consistencia blanda, preparado en obra, y fundido con medios manuales, y acero Grado 60 (fy=4200 kg/cm²), con una cuantía aproximada de 50 kg/m³. Incluso alambre de atar y separadores.
Criterio de valoración económica: El precio incluye el corte, doblado y montaje de la armaduría en el lugar definitivo de su colocación en obra, pero no incluye el encofrado.
Incluye: Colocación de la armaduría con separadores homologados. Resolución de juntas de mampostero. Limpieza de la base de apoyo del muro en la cimentación. Preparación del concreto. Fundido y compactación del concreto. Curado del concreto. Reparación de defectos superficiales, si procede.
Criterio de medición de proyecto: Volumen medido sobre la sección teórica de cálculo, según documentación gráfica de Proyecto, deduciendo los huecos de superficie mayor de 2 m².
Criterio de medición de obra: Se medirá el volumen teórico ejecutado según especificaciones de Proyecto, deduciendo los huecos de superficie mayor de 2 m².

| Código | Ud | Descripción | Rendimiento | Precio | Importe |
|---|---|---|---|---|---|
| mt07aco020d | Ud | Separador homologado para muros. (material) | 8.000 | 0.51 | 4.08 |
| mt07aco140a | kg | Acero en varillas corrugadas, Grado 60 (fy=4200 kg/cm²), de varios diámetros, según NTG 36011, ASTM A 615 y ASTM A 615 M. (material) | 51.000 | 7.65 | 390.15 |
| mt08var050 | kg | Alambre galvanizado para atar, de 1,30 mm de diámetro. (material) | 0.650 | 11.98 | 7.79 |
| mt08aaa010a | m³ | Agua. (material) | 0.245 | 11.98 | 2.94 |
| mt01arg000q | m³ | Arena de río. (material) | 0.572 | 119.32 | 68.25 |
| mt01arg001qf | m³ | Piedrín de 1/2", de tamaño máximo 12,5 mm. (material) | 0.572 | 215.29 | 123.15 |
| mt08cem000q | kg | Cemento gris en sacos. (material) | 453.089 | 2.10 | 951.49 |
| mq06hor010 | h | Concretera mecánica eléctrica con una capacidad de amasado de 160 l. (maquinaria) | 0.630 | 25.18 | 15.86 |
| op00ciz020 |  | Cizalla para acero en varillas corrugadas. | 1.000 | 0.00 | 0.00 |
| op00ata010 |  | Atadora de armaduría. | 1.000 | 0.00 | 0.00 |
| au00auh040 |  | Vibrador de concreto, eléctrico. | 1.000 | 0.00 | 0.00 |
| mo043 | h | Armador. (mano de obra) | 0.479 | 67.51 | 32.34 |
| mo090 | h | Ayudante de armador. (mano de obra) | 0.610 | 50.43 | 30.76 |
| mo113 | h | Peón mampostero. (mano de obra) | 1.143 | 46.72 | 53.40 |
| mo112 | h | Peón mampostero capacitado. (mano de obra) | 1.197 | 47.49 | 56.85 |
| mo045 | h | Fundidor de productos del concreto. (mano de obra) | 0.054 | 67.51 | 3.65 |
| mo092 | h | Ayudante fundidor de productos del concreto. (mano de obra) | 0.327 | 50.43 | 16.49 |
| % | % | Herramienta menor | 2 % | 1757.20 | 35.14 |
|  |  | Costes directos |  |  | 1792.34 |
