# Estructura metálica con losa unidireccional

- Propiedad del archivo: CYPE INGENIEROS, S.A.
- Formato: FIEBDC-3/2002
- Ámbito geográfico: Guatemala
- Divisa: GTQ
- Costes indirectos: 3.00 %
- Gastos generales: 13.00 %
- Beneficio industrial: 6.00 %
- IVA: 12.00 %

## E Estructuras

### EA Acero

#### EAM Montajes industrializados

**EAM030** m² Estructura metálica con losa unidireccional.
Estructura metálica realizada con pórticos de acero A 36, en perfiles laminados en caliente, acabado con imprimación antioxidante, con uniones soldadas en obra, compuesta de los siguientes elementos: LOSA: 25 = 20+5 cm de canto; viguetas metálicas simples; bovedilla cerámica, 60x25x20 cm; capa de compresión de concreto reforzado de 5 cm de espesor, realizada con concreto f'c=210 kg/cm² (3000 psi), clase de exposición F0 S0 P0 C0, tamaño máximo del agregado 12,5 mm (1/2"), consistencia blanda, preparado en obra, y fundido con medios manuales, volumen de concreto 0,08 m³/m², acero Grado 60 (fy=4200 kg/cm²) en zona de refuerzo de negativos, cuantía 1,8 kg/m³ y electromalla tipo 6x6 10/10 de acero Grado 70, con barras separadas 15,24x15,24 cm de Ø 3,43 mm, como armaduría de reparto; montaje y desmontaje del sistema de encofrado; VIGAS: metálicas simples, de las series IPN, IPE, HEA, HEB o HEM, con una cuantía aproximada de 25 kg/m²; COLUMNAS: metálicos simples, de las series IPN, IPE, HEA, HEB o HEM, con una cuantía aproximada de 3,8 kg/m².
Criterio de valoración económica: El precio incluye el corte, doblado y conformado de la armaduría en taller de obra, el montaje en el lugar definitivo de su colocación en obra, las soldaduras, los cortes, los despuntes, las piezas especiales, las placas de arranque y de transición de columna inferior a superior, los casquillos y los elementos auxiliares de montaje, pero no incluye las placas de anclaje de las columnas a la cimentación.
Incluye: COLUMNAS: Limpieza y preparación del plano de apoyo. Replanteo y marcado de los ejes. Colocación y fijación provisional de la columna. Aplomado y nivelación. Ejecución de las uniones. LOSA Y VIGAS: Replanteo del sistema de encofrado. Montaje del sistema de encofrado. Limpieza y preparación del plano de apoyo de las vigas. Replanteo y marcado de los ejes de las vigas. Colocación y fijación provisional de las vigas. Presentación de las viguetas. Ejecución de las uniones. Comprobación final del aplomado y de los niveles. Colocación de bovedillas. Colocación de las armadurías con separadores homologados. Preparación del concreto. Fundido y compactación del concreto. Regleado y nivelación de la capa de compresión. Curado del concreto. Desmontaje del sistema de encofrado. Reparación de defectos superficiales del concreto.
Criterio de medición de proyecto: Superficie medida en verdadera magnitud desde las caras exteriores de los zunchos del perímetro, según documentación gráfica de Proyecto, deduciendo los huecos de superficie mayor de 6 m².
Criterio de medición de obra: Se medirá, en verdadera magnitud, desde las caras exteriores de los zunchos del perímetro, la superficie realmente ejecutada según especificaciones de Proyecto, deduciendo los huecos de superficie mayor de 6 m².

| Código | Ud | Descripción | Rendimiento | Precio | Importe |
|---|---|---|---|---|---|
| mt08evm010 | m² | Sistema de encofrado parcial de madera, recuperable, para ejecución de macizados de apoyos en losas de viguetas metálicas y bovedillas, debidamente apuntalado, amortizable en 50 usos, hasta 4,5 m de altura. (material) | 0.100 | 199.69 | 19.97 |
| mt07bce010e | Ud | Bovedilla cerámica, 60x25x20 cm. Incluso piezas especiales. (material) | 6.000 | 13.01 | 78.06 |
| mt07ala000ab | kg | Acero laminado A 36, en perfiles laminados en caliente, según ASTM A 36, piezas simples, para aplicaciones estructurales, acabado con imprimación antioxidante. Trabajado y montado en taller, para colocar con uniones soldadas en obra. (material) | 41.800 | 12.52 | 523.34 |
| mt07aco140a | kg | Acero en varillas corrugadas, Grado 60 (fy=4200 kg/cm²), de varios diámetros, según NTG 36011, ASTM A 615 y ASTM A 615 M. (material) | 1.800 | 7.65 | 13.77 |
| mt08var050 | kg | Alambre galvanizado para atar, de 1,30 mm de diámetro. (material) | 0.022 | 11.98 | 0.26 |
| mt07ame120aa | m² | Electromalla tipo 6x6 10/10 de acero Grado 70, con barras lisas separadas 15,24x15,24 cm de 3,43 mm de diámetro, según ASTM A 185 y ASTM A 497. (material) | 1.100 | 6.83 | 7.51 |
| mt08aaa010a | m³ | Agua. (material) | 0.019 | 11.98 | 0.23 |
| mt01arg000q | m³ | Arena de río. (material) | 0.044 | 119.32 | 5.25 |
| mt01arg001qf | m³ | Piedrín de 1/2", de tamaño máximo 12,5 mm. (material) | 0.044 | 215.29 | 9.47 |
| mt08cem000q | kg | Cemento gris en sacos. (material) | 34.521 | 2.10 | 72.49 |
| mq06hor010 | h | Concretera mecánica eléctrica con una capacidad de amasado de 160 l. (maquinaria) | 0.048 | 25.18 | 1.21 |
| mq08sol010 | h | Equipo de oxicorte, con acetileno como combustible y oxígeno como comburente. (maquinaria) | 0.010 | 60.24 | 0.60 |
| mq08sol020 | h | Equipo y elementos auxiliares para soldadura eléctrica. (maquinaria) | 0.741 | 24.99 | 18.52 |
| mq07gte010a | h | Grúa autopropulsada de brazo telescópico con una capacidad de elevación de 12 t y 20 m de altura máxima de trabajo. (maquinaria) | 0.010 | 400.53 | 4.01 |
| op00lla010 |  | Llave de impacto. | 1.000 | 0.00 | 0.00 |
| op00cor020 |  | Cortadora manual de metal, de disco. | 1.000 | 0.00 | 0.00 |
| au00auh040 |  | Vibrador de concreto, eléctrico. | 1.000 | 0.00 | 0.00 |
| au00auh060 |  | Plataforma para soldadura en altura. | 1.000 | 0.00 | 0.00 |
| mo047 | h | Montador de estructura metálica. (mano de obra) | 0.807 | 67.51 | 54.48 |
| mo094 | h | Ayudante de montador de estructura metálica. (mano de obra) | 0.476 | 50.43 | 24.00 |
| mo044 | h | Encofrador. (mano de obra) | 0.063 | 67.51 | 4.25 |
| mo091 | h | Ayudante de encofrador. (mano de obra) | 0.063 | 50.43 | 3.18 |
| mo043 | h | Armador. (mano de obra) | 0.047 | 67.51 | 3.17 |
| mo090 | h | Ayudante de armador. (mano de obra) | 0.049 | 50.43 | 2.47 |
| mo113 | h | Peón mampostero. (mano de obra) | 0.091 | 46.72 | 4.25 |
| mo112 | h | Peón mampostero capacitado. (mano de obra) | 0.096 | 47.49 | 4.56 |
| mo045 | h | Fundidor de productos del concreto. (mano de obra) | 0.028 | 67.51 | 1.89 |
| mo092 | h | Ayudante fundidor de productos del concreto. (mano de obra) | 0.109 | 50.43 | 5.50 |
| % | % | Herramienta menor | 2 % | 862.44 | 17.25 |
|  |  | Costes directos |  |  | 879.69 |
