# Viga de concreto reforzado

- Propiedad del archivo: CYPE INGENIEROS, S.A.
- Formato: FIEBDC-3/2002
- Ámbito geográfico: Guatemala
- Divisa: GTQ
- Costes indirectos: 3.00 %
- Gastos generales: 13.00 %
- Beneficio industrial: 6.00 %
- IVA: 12.00 %

## E Estructuras

### EH Concreto reforzado

#### EHV Vigas

**EHV010** m³ Viga de concreto reforzado.
Viga descolgada, recta, de concreto reforzado, de 40x60 cm, realizada con concreto f'c=210 kg/cm² (3000 psi), clase de exposición F0 S0 P0 C0, tamaño máximo del agregado 12,5 mm (1/2"), consistencia blanda, preparado en obra, y fundido con medios manuales, y acero Grado 60 (fy=4200 kg/cm²), con una cuantía aproximada de 150 kg/m³; montaje y desmontaje del sistema de encofrado, con acabado para revestir, en planta de hasta 3 m de altura libre, formado por: superficie encofrante de tableros de madera tratada, reforzados con varillas y perfiles, amortizables en 25 usos; estructura soporte horizontal de sopandas metálicas y accesorios de montaje, amortizables en 150 usos y estructura soporte vertical de puntales metálicos, amortizables en 150 usos. Incluso alambre de atar, separadores y líquido desencofrante, para evitar la adherencia del concreto al encofrado.
Criterio de valoración económica: El precio incluye el corte, doblado y conformado de la armaduría en taller de obra y el montaje en el lugar definitivo de su colocación en obra.
Incluye: Replanteo. Montaje del sistema de encofrado. Colocación de las armadurías con separadores homologados. Preparación del concreto. Fundido y compactación del concreto. Curado del concreto. Desmontaje del sistema de encofrado.
Criterio de medición de proyecto: Volumen medido según documentación gráfica de Proyecto.
Criterio de medición de obra: Se medirá el volumen realmente ejecutado según especificaciones de Proyecto.

| Código | Ud | Descripción | Rendimiento | Precio | Importe |
|---|---|---|---|---|---|
| mt08eft030a | m² | Tablero de madera tratada, de 22 mm de espesor, reforzado con varillas y perfiles. (material) | 0.192 | 363.44 | 69.78 |
| mt08eva030 | m² | Estructura soporte para encofrado recuperable, compuesta de: sopandas metálicas y accesorios de montaje. (material) | 0.032 | 814.74 | 26.07 |
| mt50spa081a | Ud | Puntal metálico telescópico, de hasta 3 m de altura. (material) | 0.111 | 153.79 | 17.07 |
| mt08cim030b | m³ | Madera de pino. (material) | 0.013 | 2839.63 | 36.92 |
| mt08var060 | kg | Puntas de acero de 20x100 mm. (material) | 0.167 | 69.89 | 11.67 |
| mt08dba010b | l | Agente desmoldeante, a base de aceites especiales, emulsionable en agua, para encofrados metálicos, fenólicos o de madera. (material) | 0.125 | 14.41 | 1.80 |
| mt07aco020c | Ud | Separador homologado para vigas. (material) | 4.000 | 0.71 | 2.84 |
| mt07aco140a | kg | Acero en varillas corrugadas, Grado 60 (fy=4200 kg/cm²), de varios diámetros, según NTG 36011, ASTM A 615 y ASTM A 615 M. (material) | 157.500 | 7.65 | 1204.88 |
| mt08var050 | kg | Alambre galvanizado para atar, de 1,30 mm de diámetro. (material) | 1.650 | 11.98 | 19.77 |
| mt08aaa010a | m³ | Agua. (material) | 0.245 | 11.98 | 2.94 |
| mt01arg000q | m³ | Arena de río. (material) | 0.572 | 119.32 | 68.25 |
| mt01arg001qf | m³ | Piedrín de 1/2", de tamaño máximo 12,5 mm. (material) | 0.572 | 215.29 | 123.15 |
| mt08cem000q | kg | Cemento gris en sacos. (material) | 453.089 | 2.10 | 951.49 |
| mq06hor010 | h | Concretera mecánica eléctrica con una capacidad de amasado de 160 l. (maquinaria) | 0.630 | 25.18 | 15.86 |
| op00ciz020 |  | Cizalla para acero en varillas corrugadas. | 1.000 | 0.00 | 0.00 |
| op00ata010 |  | Atadora de armaduría. | 1.000 | 0.00 | 0.00 |
| op00sie020 |  | Sierra de disco fijo, para mesa de trabajo. | 1.000 | 0.00 | 0.00 |
| au00auh010 |  | Cubilote. | 1.000 | 0.00 | 0.00 |
| au00auh040 |  | Vibrador de concreto, eléctrico. | 1.000 | 0.00 | 0.00 |
| mo044 | h | Encofrador. (mano de obra) | 2.268 | 67.51 | 153.11 |
| mo091 | h | Ayudante de encofrador. (mano de obra) | 2.268 | 50.43 | 114.38 |
| mo043 | h | Armador. (mano de obra) | 1.567 | 67.51 | 105.79 |
| mo090 | h | Ayudante de armador. (mano de obra) | 1.698 | 50.43 | 85.63 |
| mo113 | h | Peón mampostero. (mano de obra) | 1.143 | 46.72 | 53.40 |
| mo112 | h | Peón mampostero capacitado. (mano de obra) | 1.197 | 47.49 | 56.85 |
| mo045 | h | Fundidor de productos del concreto. (mano de obra) | 0.370 | 67.51 | 24.98 |
| mo092 | h | Ayudante fundidor de productos del concreto. (mano de obra) | 1.491 | 50.43 | 75.19 |
| % | % | Herramienta menor | 2 % | 3221.82 | 64.44 |
|  |  | Costes directos |  |  | 3286.26 |
