# Antepecho de concreto reforzado

- Propiedad del archivo: CYPE INGENIEROS, S.A.
- Formato: FIEBDC-3/2002
- Ámbito geográfico: Guatemala
- Divisa: GTQ
- Costes indirectos: 3.00 %
- Gastos generales: 13.00 %
- Beneficio industrial: 6.00 %
- IVA: 12.00 %

## F Fachadas y particiones

### FD Defensas

#### FDA Antepechos

**FDA006** m Antepecho de concreto reforzado.
Antepecho de concreto reforzado, de 1,25 m de alto y 0,2 m de ancho, realizado con concreto f'c=210 kg/cm² (3000 psi), clase de exposición F0 S0 P0 C0, tamaño máximo del agregado 12,5 mm (1/2"), consistencia blanda, preparado en obra, y fundido con medios manuales, y acero Grado 60 (fy=4200 kg/cm²), con una cuantía aproximada de 45 kg/m, montaje y desmontaje de sistema de encofrado metálico en las dos caras del muro. Incluso líquido desencofrante, para evitar la adherencia del concreto al encofrado.
Criterio de valoración económica: El precio incluye el corte, doblado y montaje de la armaduría en el lugar definitivo de su colocación en obra.
Incluye: Limpieza y preparación de la superficie de apoyo. Replanteo de la sección. Montaje del sistema de encofrado. Colocación de la armaduría. Preparación del concreto. Fundido y compactación del concreto. Desmontaje del sistema de encofrado. Curado del concreto.
Criterio de medición de proyecto: Longitud medida a ejes, según documentación gráfica de Proyecto.
Criterio de medición de obra: Se medirá, a ejes, la longitud realmente ejecutada según especificaciones de Proyecto.

| Código | Ud | Descripción | Rendimiento | Precio | Importe |
|---|---|---|---|---|---|
| mt08eme040 | m² | Paneles metálicos de varias dimensiones, para encofrar elementos de concreto. (material) | 0.017 | 415.36 | 7.06 |
| mt08dba010b | l | Agente desmoldeante, a base de aceites especiales, emulsionable en agua, para encofrados metálicos, fenólicos o de madera. (material) | 0.075 | 14.41 | 1.08 |
| mt07aco020d | Ud | Separador homologado para muros. (material) | 7.000 | 0.51 | 3.57 |
| mt07aco140a | kg | Acero en varillas corrugadas, Grado 60 (fy=4200 kg/cm²), de varios diámetros, según NTG 36011, ASTM A 615 y ASTM A 615 M. (material) | 45.900 | 7.65 | 351.14 |
| mt08var050 | kg | Alambre galvanizado para atar, de 1,30 mm de diámetro. (material) | 0.585 | 11.98 | 7.01 |
| mt08aaa010a | m³ | Agua. (material) | 0.061 | 11.98 | 0.73 |
| mt01arg000q | m³ | Arena de río. (material) | 0.143 | 119.32 | 17.06 |
| mt01arg001qf | m³ | Piedrín de 1/2", de tamaño máximo 12,5 mm. (material) | 0.143 | 215.29 | 30.79 |
| mt08cem000q | kg | Cemento gris en sacos. (material) | 113.272 | 2.10 | 237.87 |
| mq06hor010 | h | Concretera mecánica eléctrica con una capacidad de amasado de 160 l. (maquinaria) | 0.158 | 25.18 | 3.98 |
| op00ata010 |  | Atadora de armaduría. | 1.000 | 0.00 | 0.00 |
| op00ciz020 |  | Cizalla para acero en varillas corrugadas. | 1.000 | 0.00 | 0.00 |
| au00auh010 |  | Cubilote. | 1.000 | 0.00 | 0.00 |
| au00auh040 |  | Vibrador de concreto, eléctrico. | 1.000 | 0.00 | 0.00 |
| mo044 | h | Encofrador. (mano de obra) | 0.673 | 67.51 | 45.43 |
| mo091 | h | Ayudante de encofrador. (mano de obra) | 0.735 | 50.43 | 37.07 |
| mo043 | h | Armador. (mano de obra) | 0.431 | 67.51 | 29.10 |
| mo090 | h | Ayudante de armador. (mano de obra) | 0.549 | 50.43 | 27.69 |
| mo113 | h | Peón mampostero. (mano de obra) | 0.286 | 46.72 | 13.36 |
| mo112 | h | Peón mampostero capacitado. (mano de obra) | 0.299 | 47.49 | 14.20 |
| mo045 | h | Fundidor de productos del concreto. (mano de obra) | 0.068 | 67.51 | 4.59 |
| mo092 | h | Ayudante fundidor de productos del concreto. (mano de obra) | 0.272 | 50.43 | 13.72 |
| % | % | Herramienta menor | 2 % | 845.45 | 16.91 |
|  |  | Costes directos |  |  | 862.36 |
