# Concreto para armar en cabezales

- Propiedad del archivo: CYPE INGENIEROS, S.A.
- Formato: FIEBDC-3/2002
- Ámbito geográfico: Guatemala
- Divisa: GTQ
- Costes indirectos: 3.00 %
- Gastos generales: 13.00 %
- Beneficio industrial: 6.00 %
- IVA: 12.00 %

## C Cimentaciones

### CH Concretos, aceros y encofrados

#### CHH Concretos

**CHH055** m³ Concreto para armar en cabezales.
Concreto para armar en cabezales, f'c=210 kg/cm² (3000 psi), clase de exposición F0 S0 P0 C0, tamaño máximo del agregado 12,5 mm (1/2"), consistencia blanda, preparado en obra, y fundido con medios manuales.
Incluye: Preparación del concreto. Fundido y compactación del concreto. Curado del concreto.
Criterio de medición de proyecto: Volumen teórico, según documentación gráfica de Proyecto.
Criterio de medición de obra: Se medirá el volumen teórico ejecutado según especificaciones de Proyecto, sin incluir los incrementos por excesos de excavación no autorizados.

| Código | Ud | Descripción | Rendimiento | Precio | Importe |
|---|---|---|---|---|---|
| mt08aaa010a | m³ | Agua. (material) | 0.245 | 11.98 | 2.94 |
| mt01arg000q | m³ | Arena de río. (material) | 0.572 | 119.32 | 68.25 |
| mt01arg001qf | m³ | Piedrín de 1/2", de tamaño máximo 12,5 mm. (material) | 0.572 | 215.29 | 123.15 |
| mt08cem000q | kg | Cemento gris en sacos. (material) | 453.089 | 2.10 | 951.49 |
| mq06hor010 | h | Concretera mecánica eléctrica con una capacidad de amasado de 160 l. (maquinaria) | 0.730 | 25.18 | 18.38 |
| au00auh040 |  | Vibrador de concreto, eléctrico. | 1.000 | 0.00 | 0.00 |
| mo045 | h | Fundidor de productos del concreto. (mano de obra) | 0.155 | 67.51 | 10.46 |
| mo092 | h | Ayudante fundidor de productos del concreto. (mano de obra) | 0.621 | 50.43 | 31.32 |
| mo113 | h | Peón mampostero. (mano de obra) | 1.359 | 46.72 | 63.49 |
| mo112 | h | Peón mampostero capacitado. (mano de obra) | 1.423 | 47.49 | 67.58 |
| % | % | Herramienta menor | 2 % | 1337.06 | 26.74 |
|  |  | Costes directos |  |  | 1363.80 |
