# Murete guía para pilote-pantalla (barrette)

- Propiedad del archivo: CYPE INGENIEROS, S.A.
- Formato: FIEBDC-3/2002
- Ámbito geográfico: Guatemala
- Divisa: GTQ
- Costes indirectos: 3.00 %
- Gastos generales: 13.00 %
- Beneficio industrial: 6.00 %
- IVA: 12.00 %

## C Cimentaciones

### CP Profundas

#### CPZ Pilotes-pantalla (barrettes)

**CPZ005** m Murete guía para pilote-pantalla (barrette).
Doble murete guía, para pilote-pantalla (barrette), de concreto reforzado de sección 70x25 cm; realizado con concreto f'c=210 kg/cm² (3000 psi), clase de exposición F0 S0 P0 C0, tamaño máximo del agregado 12,5 mm (1/2"), consistencia blanda, preparado en obra, y fundido con medios manuales, y acero Grado 60 (fy=4200 kg/cm²), con una cuantía aproximada de 25 kg/m; montaje y desmontaje del sistema de encofrado recuperable metálico a dos caras. Incluso alambre de atar, separadores y líquido desencofrante, para evitar la adherencia del concreto al encofrado.
Criterio de valoración económica: El precio incluye el corte, doblado, conformado de la armaduría en taller de obra y el montaje en el lugar definitivo de su colocación en obra, la demolición del murete guía con retroexcavadora con martillo rompedor y la carga mecánica de escombros sobre camión o contenedor.
Incluye: Replanteo y trazado de los muretes guía. Montaje del sistema de encofrado. Colocación de la armaduría. Preparación del concreto. Fundido y compactación del concreto. Desmontaje del sistema de encofrado. Regularización y limpieza superficial del paramento visto. Replanteo de la cota del fondo de la perforación, de la rasante del concreto y de las armadurías. Demolición del elemento con retroexcavadora con martillo rompedor. Limpieza y recogida de restos. Carga mecánica de escombros sobre camión o contenedor.
Criterio de medición de proyecto: Longitud medida a ejes, según documentación gráfica de Proyecto.
Criterio de medición de obra: Se medirá, a eje de muro, la longitud realmente ejecutada según especificaciones de Proyecto.

| Código | Ud | Descripción | Rendimiento | Precio | Importe |
|---|---|---|---|---|---|
| mt08eme040 | m² | Paneles metálicos de varias dimensiones, para encofrar elementos de concreto. (material) | 0.007 | 415.36 | 2.91 |
| mt50spa052b | m | Tablón de madera de pino, de 20x7,2 cm. (material) | 0.028 | 50.50 | 1.41 |
| mt50spa081a | Ud | Puntal metálico telescópico, de hasta 3 m de altura. (material) | 0.018 | 153.79 | 2.77 |
| mt08eme051a | m | Fleje de acero galvanizado, para encofrado metálico. (material) | 0.140 | 2.32 | 0.32 |
| mt08var050 | kg | Alambre galvanizado para atar, de 1,30 mm de diámetro. (material) | 0.370 | 11.98 | 4.43 |
| mt08var060 | kg | Puntas de acero de 20x100 mm. (material) | 0.140 | 69.89 | 9.78 |
| mt08dba010b | l | Agente desmoldeante, a base de aceites especiales, emulsionable en agua, para encofrados metálicos, fenólicos o de madera. (material) | 0.042 | 14.41 | 0.61 |
| mt07aco020a | Ud | Separador homologado para cimentaciones. (material) | 3.000 | 1.22 | 3.66 |
| mt07aco140a | kg | Acero en varillas corrugadas, Grado 60 (fy=4200 kg/cm²), de varios diámetros, según NTG 36011, ASTM A 615 y ASTM A 615 M. (material) | 26.250 | 7.65 | 200.81 |
| mt08aaa010a | m³ | Agua. (material) | 0.090 | 11.98 | 1.08 |
| mt01arg000q | m³ | Arena de río. (material) | 0.210 | 119.32 | 25.06 |
| mt01arg001qf | m³ | Piedrín de 1/2", de tamaño máximo 12,5 mm. (material) | 0.210 | 215.29 | 45.21 |
| mt08cem000q | kg | Cemento gris en sacos. (material) | 166.133 | 2.10 | 348.88 |
| mq01exn020a | h | Retroexcavadora hidráulica sobre neumáticos, de 105 kW. (maquinaria) | 0.295 | 378.87 | 111.77 |
| mq01ret010 | h | Miniretrocargadora sobre neumáticos de 15 kW. (maquinaria) | 0.137 | 334.73 | 45.86 |
| mq06hor010 | h | Concretera mecánica eléctrica con una capacidad de amasado de 160 l. (maquinaria) | 0.295 | 25.18 | 7.43 |
| op00ciz020 |  | Cizalla para acero en varillas corrugadas. | 1.000 | 0.00 | 0.00 |
| op00ata010 |  | Atadora de armaduría. | 1.000 | 0.00 | 0.00 |
| au00auh040 |  | Vibrador de concreto, eléctrico. | 1.000 | 0.00 | 0.00 |
| mo044 | h | Encofrador. (mano de obra) | 0.630 | 67.51 | 42.53 |
| mo091 | h | Ayudante de encofrador. (mano de obra) | 0.839 | 50.43 | 42.31 |
| mo043 | h | Armador. (mano de obra) | 0.300 | 67.51 | 20.25 |
| mo090 | h | Ayudante de armador. (mano de obra) | 0.337 | 50.43 | 16.99 |
| mo045 | h | Fundidor de productos del concreto. (mano de obra) | 0.040 | 67.51 | 2.70 |
| mo092 | h | Ayudante fundidor de productos del concreto. (mano de obra) | 0.162 | 50.43 | 8.17 |
| mo113 | h | Peón mampostero. (mano de obra) | 0.952 | 46.72 | 44.48 |
| mo112 | h | Peón mampostero capacitado. (mano de obra) | 0.635 | 47.49 | 30.16 |
| % | % | Herramienta menor | 2 % | 1019.58 | 20.39 |
|  |  | Costes directos |  |  | 1039.97 |
