# Zapata de cimentación de concreto reforzado

- Propiedad del archivo: CYPE INGENIEROS, S.A.
- Formato: FIEBDC-3/2002
- Ámbito geográfico: Guatemala
- Divisa: GTQ
- Costes indirectos: 3.00 %
- Gastos generales: 13.00 %
- Beneficio industrial: 6.00 %
- IVA: 12.00 %

## C Cimentaciones

### CS Superficiales

#### CSZ Zapatas

**CSZ010** m³ Zapata de cimentación de concreto reforzado.
Zapata de cimentación de concreto reforzado, realizada con concreto f'c=210 kg/cm² (3000 psi), clase de exposición F0 S0 P0 C0, tamaño máximo del agregado 12,5 mm (1/2"), consistencia blanda, preparado en obra, y fundido con medios manuales, y acero Grado 60 (fy=4200 kg/cm²), con una cuantía aproximada de 50 kg/m³. Incluso armadurías de espera de la columna, alambre de atar, y separadores.
Criterio de valoración económica: El precio incluye el corte, doblado y montaje de la armaduría en el lugar definitivo de su colocación en obra, pero no incluye el encofrado.
Incluye: Replanteo y trazado de las zapatas y de las columnas u otros elementos estructurales que apoyen en las mismas. Colocación de separadores y fijación de las armadurías. Preparación del concreto. Fundido y compactación del concreto. Coronación y enrase de cimientos. Curado del concreto.
Criterio de medición de proyecto: Volumen medido sobre las secciones teóricas de la excavación, según documentación gráfica de Proyecto.
Criterio de medición de obra: Se medirá el volumen teórico ejecutado según especificaciones de Proyecto, sin incluir los incrementos por excesos de excavación no autorizados.

| Código | Ud | Descripción | Rendimiento | Precio | Importe |
|---|---|---|---|---|---|
| mt07aco020a | Ud | Separador homologado para cimentaciones. (material) | 8.000 | 1.22 | 9.76 |
| mt07aco140a | kg | Acero en varillas corrugadas, Grado 60 (fy=4200 kg/cm²), de varios diámetros, según NTG 36011, ASTM A 615 y ASTM A 615 M. (material) | 51.000 | 7.65 | 390.15 |
| mt08var050 | kg | Alambre galvanizado para atar, de 1,30 mm de diámetro. (material) | 0.200 | 11.98 | 2.40 |
| mt08aaa010a | m³ | Agua. (material) | 0.256 | 11.98 | 3.07 |
| mt01arg000q | m³ | Arena de río. (material) | 0.599 | 119.32 | 71.47 |
| mt01arg001qf | m³ | Piedrín de 1/2", de tamaño máximo 12,5 mm. (material) | 0.599 | 215.29 | 128.96 |
| mt08cem000q | kg | Cemento gris en sacos. (material) | 474.665 | 2.10 | 996.80 |
| mq06hor010 | h | Concretera mecánica eléctrica con una capacidad de amasado de 160 l. (maquinaria) | 0.765 | 25.18 | 19.26 |
| op00ciz020 |  | Cizalla para acero en varillas corrugadas. | 1.000 | 0.00 | 0.00 |
| op00ata010 |  | Atadora de armaduría. | 1.000 | 0.00 | 0.00 |
| au00auh040 |  | Vibrador de concreto, eléctrico. | 1.000 | 0.00 | 0.00 |
| mo043 | h | Armador. (mano de obra) | 0.207 | 67.51 | 13.97 |
| mo090 | h | Ayudante de armador. (mano de obra) | 0.311 | 50.43 | 15.68 |
| mo113 | h | Peón mampostero. (mano de obra) | 1.359 | 46.72 | 63.49 |
| mo112 | h | Peón mampostero capacitado. (mano de obra) | 1.423 | 47.49 | 67.58 |
| mo045 | h | Fundidor de productos del concreto. (mano de obra) | 0.065 | 67.51 | 4.39 |
| mo092 | h | Ayudante fundidor de productos del concreto. (mano de obra) | 0.388 | 50.43 | 19.57 |
| % | % | Herramienta menor | 2 % | 1806.55 | 36.13 |
|  |  | Costes directos |  |  | 1842.68 |
