# Foso de ascensor

- Propiedad del archivo: CYPE INGENIEROS, S.A.
- Formato: FIEBDC-3/2002
- Ámbito geográfico: Guatemala
- Divisa: GTQ
- Costes indirectos: 3.00 %
- Gastos generales: 13.00 %
- Beneficio industrial: 6.00 %
- IVA: 12.00 %

## C Cimentaciones

### CV Elementos singulares

#### CVF Foso de ascensor

**CVF010** m³ Foso de ascensor.
Foso de ascensor a nivel de cimentación, mediante vaso de concreto reforzado, realizado con concreto f'c=210 kg/cm² (3000 psi), clase de exposición F0 S0 P0 C0, tamaño máximo del agregado 12,5 mm (1/2"), consistencia blanda, preparado en obra, y fundido con medios manuales, y acero Grado 60 (fy=4200 kg/cm²), con una cuantía aproximada de 50 kg/m³. Incluso armadurías para formación de zunchos de borde y refuerzos, armadurías de espera, alambre de atar, separadores y líquido desencofrante, para evitar la adherencia del concreto al encofrado.
Criterio de valoración económica: El precio incluye el montaje y desmontaje del sistema de encofrado y el corte, doblado y montaje de la armaduría en el lugar definitivo de su colocación en obra.
Incluye: Replanteo y trazado de los elementos. Colocación de separadores y fijación de las armadurías. Montaje del sistema de encofrado. Preparación del concreto. Fundido y compactación del concreto. Desmontaje del sistema de encofrado. Curado del concreto.
Criterio de medición de proyecto: Volumen medido sobre las secciones teóricas de cálculo, según documentación gráfica de Proyecto.
Criterio de medición de obra: Se medirá el volumen teórico ejecutado según especificaciones de Proyecto.

| Código | Ud | Descripción | Rendimiento | Precio | Importe |
|---|---|---|---|---|---|
| mt08eme040 | m² | Paneles metálicos de varias dimensiones, para encofrar elementos de concreto. (material) | 0.025 | 415.36 | 10.38 |
| mt50spa052b | m | Tablón de madera de pino, de 20x7,2 cm. (material) | 0.100 | 50.50 | 5.05 |
| mt50spa081a | Ud | Puntal metálico telescópico, de hasta 3 m de altura. (material) | 0.065 | 153.79 | 10.00 |
| mt08eme051a | m | Fleje de acero galvanizado, para encofrado metálico. (material) | 0.500 | 2.32 | 1.16 |
| mt08var050 | kg | Alambre galvanizado para atar, de 1,30 mm de diámetro. (material) | 0.450 | 11.98 | 5.39 |
| mt08var060 | kg | Puntas de acero de 20x100 mm. (material) | 0.500 | 69.89 | 34.95 |
| mt08dba010b | l | Agente desmoldeante, a base de aceites especiales, emulsionable en agua, para encofrados metálicos, fenólicos o de madera. (material) | 0.150 | 14.41 | 2.16 |
| mt07sep010ab | Ud | Separador homologado de plástico, para armadurías de cimentaciones de varios diámetros. (material) | 4.000 | 1.29 | 5.16 |
| mt07aco020d | Ud | Separador homologado para muros. (material) | 8.000 | 0.51 | 4.08 |
| mt07aco140a | kg | Acero en varillas corrugadas, Grado 60 (fy=4200 kg/cm²), de varios diámetros, según NTG 36011, ASTM A 615 y ASTM A 615 M. (material) | 51.000 | 7.65 | 390.15 |
| mt08aaa010a | m³ | Agua. (material) | 0.256 | 11.98 | 3.07 |
| mt01arg000q | m³ | Arena de río. (material) | 0.599 | 119.32 | 71.47 |
| mt01arg001qf | m³ | Piedrín de 1/2", de tamaño máximo 12,5 mm. (material) | 0.599 | 215.29 | 128.96 |
| mt08cem000q | kg | Cemento gris en sacos. (material) | 474.665 | 2.10 | 996.80 |
| mq06hor010 | h | Concretera mecánica eléctrica con una capacidad de amasado de 160 l. (maquinaria) | 0.765 | 25.18 | 19.26 |
| op00ciz020 |  | Cizalla para acero en varillas corrugadas. | 1.000 | 0.00 | 0.00 |
| op00ata010 |  | Atadora de armaduría. | 1.000 | 0.00 | 0.00 |
| au00auh040 |  | Vibrador de concreto, eléctrico. | 1.000 | 0.00 | 0.00 |
| mo044 | h | Encofrador. (mano de obra) | 1.941 | 67.51 | 131.04 |
| mo091 | h | Ayudante de encofrador. (mano de obra) | 2.588 | 50.43 | 130.51 |
| mo043 | h | Armador. (mano de obra) | 0.414 | 67.51 | 27.95 |
| mo090 | h | Ayudante de armador. (mano de obra) | 0.621 | 50.43 | 31.32 |
| mo113 | h | Peón mampostero. (mano de obra) | 1.359 | 46.72 | 63.49 |
| mo112 | h | Peón mampostero capacitado. (mano de obra) | 1.423 | 47.49 | 67.58 |
| % | % | Herramienta menor | 2 % | 2139.93 | 42.80 |
|  |  | Costes directos |  |  | 2182.73 |
