# Losa de placas alveolares prefabricadas de concreto pretensado

- Propiedad del archivo: CYPE INGENIEROS, S.A.
- Formato: FIEBDC-3/2002
- Ámbito geográfico: Guatemala
- Divisa: GTQ
- Costes indirectos: 3.00 %
- Gastos generales: 13.00 %
- Beneficio industrial: 6.00 %
- IVA: 12.00 %

## E Estructuras

### EP Concreto prefabricado

#### EPF Losas

**EPF010** m² Losa de placas alveolares prefabricadas de concreto pretensado.
Losa de 20 cm de canto, realizada con placas alveolares prefabricadas de concreto pretensado, de 20 cm de canto y 120 cm de ancho, con momento flector último de 17 kN·m/m, con altura libre de planta de hasta 3 m, apoyada directamente sobre vigas de canto o muros de carga; relleno de juntas entre placas alveolares y zonas de enlace con apoyos, realizados con concreto f'c=210 kg/cm² (3000 psi), clase de exposición F0 S0 P0 C0, tamaño máximo del agregado 12,5 mm (1/2"), consistencia blanda, preparado en obra, y fundido con medios manuales, y acero Grado 60 (fy=4200 kg/cm²) en zona de negativos, con una cuantía aproximada de 4 kg/m². Incluso piezas de acero S275JR tipo Omega, en posición invertida, laminado en caliente, con recubrimiento galvanizado, 1 kg/m², para el apoyo de las placas en los huecos de la losa y alambre de atar.
Criterio de valoración económica: El precio incluye el corte, doblado y conformado de la armaduría en taller de obra y el montaje en el lugar definitivo de su colocación en obra, pero no incluye los apoyos ni las columnas.
Incluye: Replanteo de la geometría de la planta. Montaje de las placas alveolares mediante grúa. Enlace de la losa con sus apoyos. Cortes, cajeados, taladros y huecos. Colocación de las armadurías con separadores homologados. Fundido y compactación del concreto. Curado del concreto.
Criterio de medición de proyecto: Superficie medida en verdadera magnitud desde las caras exteriores de los zunchos del perímetro, según documentación gráfica de Proyecto, deduciendo los huecos de superficie mayor de 6 m².
Criterio de medición de obra: Se medirá, en verdadera magnitud, desde las caras exteriores de los zunchos del perímetro, la superficie realmente ejecutada según especificaciones de Proyecto, deduciendo los huecos de superficie mayor de 6 m².

| Código | Ud | Descripción | Rendimiento | Precio | Importe |
|---|---|---|---|---|---|
| mt07pha020cd1c | m² | Placa alveolar prefabricada de concreto pretensado de 20 cm de canto y 120 cm de ancho, con junta lateral abierta superiormente, momento flector último de 17 kN·m por m de ancho. (material) | 1.000 | 468.32 | 468.32 |
| mt07ala000ha | kg | Acero laminado A 572 Grado 42, en perfiles laminados en caliente, según ASTM A 572, piezas simples, para aplicaciones estructurales, acabado con imprimación antioxidante. Trabajado y montado en taller, para colocar en obra. (material) | 1.000 | 11.59 | 11.59 |
| mt07aco140a | kg | Acero en varillas corrugadas, Grado 60 (fy=4200 kg/cm²), de varios diámetros, según NTG 36011, ASTM A 615 y ASTM A 615 M. (material) | 4.200 | 7.65 | 32.13 |
| mt08var050 | kg | Alambre galvanizado para atar, de 1,30 mm de diámetro. (material) | 0.056 | 11.98 | 0.67 |
| mt08aaa010a | m³ | Agua. (material) | 0.002 | 11.98 | 0.02 |
| mt01arg000q | m³ | Arena de río. (material) | 0.006 | 119.32 | 0.72 |
| mt01arg001qf | m³ | Piedrín de 1/2", de tamaño máximo 12,5 mm. (material) | 0.006 | 215.29 | 1.29 |
| mt08cem000q | kg | Cemento gris en sacos. (material) | 4.531 | 2.10 | 9.52 |
| mt08adt030 | l | Aditivo plastificante para la reducción del agua de amasado del concreto. (material) | 0.023 | 17.88 | 0.41 |
| mq07gte010c | h | Grúa autopropulsada de brazo telescópico con una capacidad de elevación de 30 t y 27 m de altura máxima de trabajo. (maquinaria) | 0.185 | 547.66 | 101.32 |
| op00ciz020 |  | Cizalla para acero en varillas corrugadas. | 1.000 | 0.00 | 0.00 |
| op00ata010 |  | Atadora de armaduría. | 1.000 | 0.00 | 0.00 |
| au00auh040 |  | Vibrador de concreto, eléctrico. | 1.000 | 0.00 | 0.00 |
| mo046 | h | Montador de estructura prefabricada de concreto. (mano de obra) | 0.215 | 67.51 | 14.51 |
| mo093 | h | Ayudante de montador de estructura prefabricada de concreto. (mano de obra) | 0.215 | 50.43 | 10.84 |
| mo043 | h | Armador. (mano de obra) | 0.075 | 67.51 | 5.06 |
| mo090 | h | Ayudante de armador. (mano de obra) | 0.070 | 50.43 | 3.53 |
| mo113 | h | Peón mampostero. (mano de obra) | 0.014 | 46.72 | 0.65 |
| mo112 | h | Peón mampostero capacitado. (mano de obra) | 0.015 | 47.49 | 0.71 |
| mo045 | h | Fundidor de productos del concreto. (mano de obra) | 0.003 | 67.51 | 0.20 |
| mo092 | h | Ayudante fundidor de productos del concreto. (mano de obra) | 0.012 | 50.43 | 0.61 |
| % | % | Herramienta menor | 2 % | 662.10 | 13.24 |
|  |  | Costes directos |  |  | 675.34 |
