# Losa unidireccional con vigas planas y viguetas prefabricadas

- Propiedad del archivo: CYPE Ingenieros S.A.
- Formato: FIEBDC-3/2016
- Programa: Generador de precios de la construcción. CYPE Ingenieros, S.A.
- Fecha: 07/11/2025
- Ámbito geográfico: Guatemala
- Divisa: GTQ
- Costes indirectos: 3 %
- Gastos generales: 13 %
- Beneficio industrial: 6 %
- IVA: 12 %

## E Estructuras

### EH Concreto reforzado

#### EHU Losas unidireccionales

**EHU010** m² Losa unidireccional con vigas planas y viguetas prefabricadas.
Estructura de concreto reforzado, realizada con concreto f'c=210 kg/cm² (3000 psi), clase de exposición F0 S0 P0 C0, tamaño máximo del agregado 12,5 mm (1/2"), consistencia blanda, preparado en obra, y fundido con medios manuales, con un volumen total de concreto en losa y vigas de 0,143 m³/m², y acero Grado 60 (fy=4200 kg/cm²) en zona de refuerzo de negativos y conectores de viguetas y zunchos y vigas, con una cuantía total de 11 kg/m², constituida por: LOSA UNIDIRECCIONAL: horizontal, de canto 30 = 25+5 cm; montaje y desmontaje de sistema de encofrado continuo, con acabado para revestir, formado por: superficie encofrante de tableros de madera tratada, reforzados con varillas y perfiles, amortizables en 25 usos, estructura soporte horizontal de sopandas metálicas y accesorios de montaje, amortizables en 150 usos y estructura soporte vertical de puntales metálicos, amortizables en 150 usos; semivigueta pretensada T-12; bovedilla de concreto, 60x20x25 cm; capa de compresión de 5 cm de espesor, con armaduría de reparto formada por electromalla tipo 6x6 10/10 de acero Grado 70, con barras separadas 15,24x15,24 cm de Ø 3,43 mm; vigas planas; altura libre de planta de hasta 3 m. Incluso agente filmógeno, para el curado de concretos y morteros.
Criterio de valoración económica: El precio incluye el corte, doblado y conformado de la armaduría en taller de obra y el montaje en el lugar definitivo de su colocación en obra, pero no incluye las columnas.
Incluye: Replanteo del sistema de encofrado. Montaje del sistema de encofrado. Replanteo de la geometría de la planta sobre el encofrado. Colocación de viguetas y bovedillas. Colocación de las armadurías con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 363.44 | 15.991 |
| mt08eva030 | m² | Estructura soporte para encofrado recuperable, compuesta de: sopandas metálicas y accesorios de montaje. (material) | 0.007 | 814.74 | 5.703 |
| mt50spa081a | Ud | Puntal metálico telescópico, de hasta 3 m de altura. (material) | 0.027 | 153.79 | 4.152 |
| mt08cim030b | m³ | Madera de pino. (material) | 0.003 | 2839.63 | 8.519 |
| mt08var060 | kg | Puntas de acero de 20x100 mm. (material) | 0.04 | 69.89 | 2.796 |
| mt08dba010b | l | Agente desmoldeante, a base de aceites especiales, emulsionable en agua, para encofrados metálicos, fenólicos o de madera. (material) | 0.03 | 14.41 | 0.432 |
| mt07bho010d | Ud | Bovedilla de concreto, 60x20x25 cm. Incluso piezas especiales. (material) | 5.25 | 6.91 | 36.278 |
| mt07vse010a | m | Semivigueta pretensada, T-12, Lmedia = <4 m. (material) | 0.165 | 36.59 | 6.037 |
| mt07vse010b | m | Semivigueta pretensada, T-12, Lmedia = 4/5 m. (material) | 0.908 | 39.43 | 35.802 |
| mt07vse010c | m | Semivigueta pretensada, T-12, Lmedia = 5/6 m. (material) | 0.495 | 41.87 | 20.726 |
| mt07vse010d | m | Semivigueta pretensada, T-12, Lmedia = >6 m. (material) | 0.083 | 45.53 | 3.779 |
| mt07aco020c | Ud | Separador homologado para vigas. (material) | 0.8 | 0.71 | 0.568 |
| mt07aco140a | kg | Acero en varillas corrugadas, Grado 60 (fy=4200 kg/cm²), de varios diámetros, según NTG 36011, ASTM A 615 y ASTM A 615 M. (material) | 11.55 | 7.65 | 88.358 |
| mt08var050 | kg | Alambre galvanizado para atar, de 1,30 mm de diámetro. (material) | 0.132 | 11.98 | 1.581 |
| mt07ame120aa | m² | Electromalla tipo 6x6 10/10 de acero Grado 70, con barras lisas separadas 15,24x15,24 cm de 3,43 mm de diámetro, según ASTM A 185 y ASTM A 497. (material) | 1.1 | 6.83 | 7.513 |
| mt08aaa010a | m³ | Agua. (material) | 0.035 | 11.98 | 0.419 |
| mt01arg000q | m³ | Arena de río. (material) | 0.082 | 119.32 | 9.784 |
| mt01arg001qf | m³ | Piedrín de 1/2", de tamaño máximo 12,5 mm. (material) | 0.082 | 215.29 | 17.654 |
| mt08cem000q | kg | Cemento gris en sacos. (material) | 64.792 | 2.1 | 136.063 |
| mt08cur020a | l | Agente filmógeno, para el curado de concretos y morteros. (material) | 0.15 | 12.47 | 1.871 |
| mq06hor010 | h | Concretera mecánica eléctrica con una capacidad de amasado de 160 l. (maquinaria) | 0.104 | 25.18 | 2.619 |
| mo044 | h | Encofrador. (mano de obra) | 0.758 | 67.51 | 51.173 |
| mo091 | h | Ayudante de encofrador. (mano de obra) | 0.745 | 50.43 | 37.570 |
| mo043 | h | Armador. (mano de obra) | 0.177 | 67.51 | 11.949 |
| mo090 | h | Ayudante de armador. (mano de obra) | 0.192 | 50.43 | 9.683 |
| mo113 | h | Peón mampostero. (mano de obra) | 0.201 | 46.72 | 9.391 |
| mo112 | h | Peón mampostero capacitado. (mano de obra) | 0.211 | 47.49 | 10.020 |
| mo045 | h | Fundidor de productos del concreto. (mano de obra) | 0.061 | 67.51 | 4.118 |
| mo092 | h | Ayudante fundidor de productos del concreto. (mano de obra) | 0.24 | 50.43 | 12.103 |
| % | % | Herramienta menor | 2 % | 552.652 | 11.053 |
|  |  | Costes directos |  |  | 563.705 |

Residuos:
- colocación: mt08eft030a Tablero de madera tratada, de 22 mm de espesor, reforzado con varillas y perfiles; factor de residuo 1
- colocación: mt50spa081a Puntal metálico telescópico, de hasta 3 m de altura; factor de residuo 1
- colocación: mt08cim030b Madera de pino; factor de residuo 1
- colocación: mt08var060 Puntas de acero de 20x100 mm; factor de residuo 0.0045
- colocación: mt08dba010b; factor de residuo 0.07
- colocación: mt07bho010d Bovedilla de concreto, 60x20x25 cm. Incluso piezas especiales; factor de residuo 0.045
- colocación: mt07vse010a Semivigueta pretensada, T-12, Lmedia = <4 m; factor de residuo 0.0252
- colocación: mt07vse010b Semivigueta pretensada, T-12, Lmedia = 4/5 m; factor de residuo 0.0252
- colocación: mt07vse010c Semivigueta pretensada, T-12, Lmedia = 5/6 m; factor de residuo 0.0252
- colocación: mt07vse010d Semivigueta pretensada, T-12, Lmedia = >6 m; factor de residuo 0.0252
- colocación: mt07aco140a; factor de residuo 0.0075
- colocación: mt08var050 Alambre galvanizado para atar, de 1,30 mm de diámetro; factor de residuo 0.0038
- colocación: mt07ame120aa; factor de residuo 0.025
- colocación: mt01arg000q Arena de río; factor de residuo 0.00678787
- colocación: mt01arg001qf Piedrín de 1/2", de tamaño máximo 12,5 mm; factor de residuo 0.00708251
- colocación: mt08cem000q Cemento gris en sacos; factor de residuo 0.0063

## Recursos

**mt08eft030a** m² Tablero de madera tratada, de 22 mm de espesor, reforzado con varillas y perfiles
Datos técnicos: Coste energético 1657.248 MJ; Emisión de CO2 -22.692 kg; Código LER 17 02 01; Masa del elemento 12.2 kg; Volumen 0.011091 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010b** l Agente desmoldeante
Datos técnicos: Coste energético 82.820 MJ; Emisión de CO2 4.477 kg; Código LER 17 09 04; Masa del elemento 0.932 kg; Volumen 0.000621 m3
Residuos:
- embalaje: re150104 Envases metálicos. (componente de residuo); rendimiento 0.042 kg; Código LER 15 01 04; Masa del elemento 1 kg; Volumen 0.001667 m3

**mt07bho010d** Ud Bovedilla de concreto, 60x20x25 cm. Incluso piezas especiales
Datos técnicos: Coste energético 9.914 MJ; Emisión de CO2 1.285 kg; Código LER 17 01 01; Masa del elemento 16 kg; Volumen 0.010667 m3
Residuos:
- embalaje: re170201 Madera. (componente de residuo); rendimiento 0.008 kg; Código LER 17 02 01; Masa del elemento 1 kg; Volumen 0.000909 m3
- embalaje: re170203 Plástico. (componente de residuo); rendimiento 0.004 kg; Código LER 17 02 03; Masa del elemento 1 kg; Volumen 0.001667 m3

**mt07vse010a** m Semivigueta pretensada, T-12, Lmedia = <4 m
Datos técnicos: Coste energético 34.988 MJ; Emisión de CO2 3.606 kg; Código LER 17 01 01; Masa del elemento 22.3 kg; Volumen 0.014867 m3
Residuos:
- embalaje: re170201 Madera; rendimiento 0.014 kg
- embalaje: re170203 Plástico; rendimiento 0.06 kg

**mt07vse010b** m Semivigueta pretensada, T-12, Lmedia = 4/5 m
Datos técnicos: Coste energético 34.988 MJ; Emisión de CO2 3.606 kg; Código LER 17 01 01; Masa del elemento 22.3 kg; Volumen 0.014867 m3
Residuos:
- embalaje: re170201 Madera; rendimiento 0.014 kg
- embalaje: re170203 Plástico; rendimiento 0.06 kg

**mt07vse010c** m Semivigueta pretensada, T-12, Lmedia = 5/6 m
Datos técnicos: Coste energético 34.988 MJ; Emisión de CO2 3.606 kg; Código LER 17 01 01; Masa del elemento 22.3 kg; Volumen 0.014867 m3
Residuos:
- embalaje: re170201 Madera; rendimiento 0.014 kg
- embalaje: re170203 Plástico; rendimiento 0.06 kg

**mt07vse010d** m Semivigueta pretensada, T-12, Lmedia = >6 m
Datos técnicos: Coste energético 34.988 MJ; Emisión de CO2 3.606 kg; Código LER 17 01 01; Masa del elemento 22.3 kg; Volumen 0.014867 m3
Residuos:
- embalaje: re170201 Madera; rendimiento 0.014 kg
- embalaje: re170203 Plástico; rendimiento 0.06 kg

**mt07aco020c** Ud Separador homologado para vigas
Datos técnicos: Coste energético 1.117 MJ; Emisión de CO2 0.114 kg
Residuos:
- embalaje: re150101 Envases de papel y cartón. (componente de residuo); rendimiento 0.072 kg; Código LER 15 01 01; Masa del elemento 1 kg; Volumen 0.001333 m3

**mt07aco140a** kg Acero en varillas corrugadas
Datos técnicos: Coste energético 12.720 MJ; Emisión de CO2 0.530 kg; Código LER 17 04 05; Masa del elemento 1 kg; Volumen 0.000476 m3

**mt08var050** kg Alambre galvanizado para atar, de 1,30 mm de diámetro
Datos técnicos: Coste energético 25.100 MJ; Emisión de CO2 2.560 kg; Código LER 17 04 05; Masa del elemento 1 kg; Volumen 0.000476 m3

**mt07ame120aa** m² Electromalla tipo 6x6 10/10 de acero Grado 70
Datos técnicos: Coste energético 28.959 MJ; Emisión de CO2 0.010 kg; Código LER 17 04 05; Masa del elemento 0.98 kg; Volumen 0.000467 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 4.237 MJ; Emisión de CO2 0.734 kg; Código LER 17 01 01; Masa del elemento 1 kg; Volumen 0.000667 m3
Residuos:
- embalaje: re150101 Envases de papel y cartón; rendimiento 0.014 kg
- embalaje: re170201 Madera; rendimiento 0.001 kg
- embalaje: re170203 Plástico; rendimiento 0.003 kg
