# Losa con lámina metálica como encofrado perdido

- Propiedad del archivo: CYPE Ingenieros S.A.
- Formato: FIEBDC-3/2016
- Programa: Generador de precios de la construcción. CYPE Ingenieros, S.A.
- Fecha: 07/11/2025
- Ámbito geográfico: Guatemala
- Divisa: GTQ
- Costes indirectos: 3 %
- Gastos generales: 13 %
- Beneficio industrial: 6 %
- IVA: 12 %

## E Estructuras

### EH Concreto reforzado

#### EHX Losas-acero

**EHX010** m² Losa con lámina metálica como encofrado perdido.
Losa de 10 cm de canto, con encofrado perdido de lámina de acero galvanizado con forma troquelada con indentaciones, de 0,75 mm de espesor, 44 mm de altura de perfil y 172 mm de intereje y concreto reforzado realizado con concreto f'c=210 kg/cm² (3000 psi), clase de exposición F0 S0 P0 C0, tamaño máximo del agregado 12,5 mm (1/2"), consistencia blanda, preparado en obra, y fundido con medios manuales, volumen total de concreto 0,062 m³/m²; acero Grado 60 (fy=4200 kg/cm²), con una cuantía total de 6 kg/m²; y electromalla tipo 6x6 10/10 de acero Grado 70; apoyado todo ello sobre estructura metálica. Incluso piezas angulares para remates perimetrales y de voladizos, tornillos para fijación de las láminas, alambre de atar, separadores y agente filmógeno, para el curado de concretos y morteros.
Criterio de valoración económica: El precio incluye el corte, doblado y conformado de la armaduría en taller de obra y el montaje en el lugar definitivo de su colocación en obra, pero no incluye la estructura metálica.
Incluye: Replanteo. Montaje de las láminas. Fijación de las láminas y resolución de los apoyos. Colocación de armadurías con separadores homologados. Preparación del concreto. Fundido y compactación del concreto. Regleado y nivelación de la superficie de acabado. Curado del concreto.
Criterio de medición de proyecto: Superficie medida en verdadera magnitud, según documentación gráfica de Proyecto, deduciendo los huecos de superficie mayor de 6 m².
Criterio de medición de obra: Se medirá, en verdadera magnitud, la superficie realmente ejecutada según especificaciones de Proyecto, deduciendo los huecos de superficie mayor de 6 m².

| Código | Ud | Descripción | Rendimiento | Precio | Importe |
|---|---|---|---|---|---|
| mt07pcl010aacba | m² | Perfil de lámina de acero galvanizado con forma troquelada con indentaciones, de 0,75 mm de espesor, 44 mm de altura de perfil y 172 mm de intereje, 7 a 8 kg/m² y un momento de inercia de 30 a 40 cm4. (material) | 1.05 | 235.29 | 247.055 |
| mt07pcl020 | m | Pieza angular de lámina de acero galvanizado, para remates perimetrales y de voladizos. (material) | 0.04 | 221.15 | 8.846 |
| mt07pcl030 | Ud | Tornillo autotaladrante rosca-chapa, para fijación de láminas. (material) | 6 | 2.81 | 16.860 |
| mt07aco020i | Ud | Separador homologado para losas. (material) | 3 | 0.71 | 2.130 |
| mt07aco140a | kg | Acero en varillas corrugadas, Grado 60 (fy=4200 kg/cm²), de varios diámetros, según NTG 36011, ASTM A 615 y ASTM A 615 M. (material) | 6.3 | 7.65 | 48.195 |
| mt08var050 | kg | Alambre galvanizado para atar, de 1,30 mm de diámetro. (material) | 0.099 | 11.98 | 1.186 |
| mt07ame120aa | m² | Electromalla tipo 6x6 10/10 de acero Grado 70, con barras lisas separadas 15,24x15,24 cm de 3,43 mm de diámetro, según ASTM A 185 y ASTM A 497. (material) | 1.15 | 6.83 | 7.855 |
| mt08aaa010a | m³ | Agua. (material) | 0.015 | 11.98 | 0.180 |
| mt01arg000q | m³ | Arena de río. (material) | 0.035 | 119.32 | 4.176 |
| mt01arg001qf | m³ | Piedrín de 1/2", de tamaño máximo 12,5 mm. (material) | 0.035 | 215.29 | 7.535 |
| mt08cem000q | kg | Cemento gris en sacos. (material) | 28.092 | 2.1 | 58.993 |
| mt08cur020a | l | Agente filmógeno, para el curado de concretos y morteros. (material) | 0.15 | 12.47 | 1.871 |
| mq06hor010 | h | Concretera mecánica eléctrica con una capacidad de amasado de 160 l. (maquinaria) | 0.045 | 25.18 | 1.133 |
| mo047 | h | Montador de estructura metálica. (mano de obra) | 0.161 | 67.51 | 10.869 |
| mo094 | h | Ayudante de montador de estructura metálica. (mano de obra) | 0.322 | 50.43 | 16.238 |
| mo043 | h | Armador. (mano de obra) | 0.139 | 67.51 | 9.384 |
| mo090 | h | Ayudante de armador. (mano de obra) | 0.131 | 50.43 | 6.606 |
| mo113 | h | Peón mampostero. (mano de obra) | 0.087 | 46.72 | 4.065 |
| mo112 | h | Peón mampostero capacitado. (mano de obra) | 0.091 | 47.49 | 4.322 |
| mo045 | h | Fundidor de productos del concreto. (mano de obra) | 0.018 | 67.51 | 1.215 |
| mo092 | h | Ayudante fundidor de productos del concreto. (mano de obra) | 0.075 | 50.43 | 3.782 |
| % | % | Herramienta menor | 2 % | 462.496 | 9.250 |
|  |  | Costes directos |  |  | 471.746 |

Residuos:
- colocación: mt07pcl010aacba; factor de residuo 0.0053
- colocación: mt07pcl020 Pieza angular de lámina de acero galvanizado, para remates perimetrales y de voladizos; factor de residuo 0.0053
- colocación: mt07pcl030 Tornillo autotaladrante rosca-chapa, para fijación de láminas; factor de residuo 0.00428571
- colocación: mt07aco140a; factor de residuo 0.0075
- colocación: mt08var050 Alambre galvanizado para atar, de 1,30 mm de diámetro; factor de residuo 0.0038
- colocación: mt07ame120aa; factor de residuo 0.025
- colocación: mt01arg000q Arena de río; factor de residuo 0.00678787
- colocación: mt01arg001qf Piedrín de 1/2", de tamaño máximo 12,5 mm; factor de residuo 0.00708251
- colocación: mt08cem000q Cemento gris en sacos; factor de residuo 0.0063

## Recursos

**mt07pcl010aacba** m² Perfil de lámina de acero galvanizado con forma troquelada con indentaciones
Datos técnicos: Coste energético 191.386 MJ; Emisión de CO2 19.353 kg; Código LER 17 04 05; Masa del elemento 7.5 kg; Volumen 0.003571 m3
Residuos:
- embalaje: re170203 Plástico. (componente de residuo); rendimiento 0.032 kg; Código LER 17 02 03; Masa del elemento 1 kg; Volumen 0.001667 m3

**mt07pcl020** m Pieza angular de lámina de acero galvanizado, para remates perimetrales y de voladizos
Datos técnicos: Coste energético 377.284 MJ; Emisión de CO2 38.438 kg; Código LER 17 04 05; Masa del elemento 15 kg; Volumen 0.007143 m3
Residuos:
- embalaje: re170203 Plástico; rendimiento 0.008 kg

**mt07pcl030** Ud Tornillo autotaladrante rosca-chapa, para fijación de láminas
Datos técnicos: Coste energético 0.039 MJ; Emisión de CO2 0.003 kg; Código LER 17 04 05; Masa del elemento 0.0014 kg
Residuos:
- embalaje: re150101 Envases de papel y cartón. (componente de residuo); rendimiento 0.001 kg; Código LER 15 01 01; Masa del elemento 1 kg; Volumen 0.001333 m3

**mt07aco020i** Ud Separador homologado para losas
Datos técnicos: Coste energético 1.117 MJ; Emisión de CO2 0.114 kg
Residuos:
- embalaje: re150101 Envases de papel y cartón; rendimiento 0.072 kg

**mt07aco140a** kg Acero en varillas corrugadas
Datos técnicos: Coste energético 12.720 MJ; Emisión de CO2 0.530 kg; Código LER 17 04 05; Masa del elemento 1 kg; Volumen 0.000476 m3

**mt08var050** kg Alambre galvanizado para atar, de 1,30 mm de diámetro
Datos técnicos: Coste energético 25.100 MJ; Emisión de CO2 2.560 kg; Código LER 17 04 05; Masa del elemento 1 kg; Volumen 0.000476 m3

**mt07ame120aa** m² Electromalla tipo 6x6 10/10 de acero Grado 70
Datos técnicos: Coste energético 28.959 MJ; Emisión de CO2 0.010 kg; Código LER 17 04 05; Masa del elemento 0.98 kg; Volumen 0.000467 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 4.237 MJ; Emisión de CO2 0.734 kg; Código LER 17 01 01; Masa del elemento 1 kg; Volumen 0.000667 m3
Residuos:
- embalaje: re150101 Envases de papel y cartón; rendimiento 0.014 kg
- embalaje: re170201 Madera. (componente de residuo); rendimiento 0.001 kg; Código LER 17 02 01; Masa del elemento 1 kg; Volumen 0.000909 m3
- embalaje: re170203 Plástico; rendimiento 0.003 kg
