# Colector

- Propiedad del archivo: CYPE Ingenieros S.A.
- Formato: FIEBDC-3/2016
- Programa: Generador de precios de la construcción. CYPE Ingenieros, S.A.
- Fecha: 01/04/2025
- Ámbito geográfico: Guatemala
- Divisa: GTQ
- Costes indirectos: 3 %
- Gastos generales: 13 %
- Beneficio industrial: 6 %
- IVA: 12 %

## I Instalaciones

### IF Plomería

#### IFI Instalación interior

**IFI009** Ud Colector.
Colector de plástico (PPSU), en H, "UPONOR IBERIA", con entrada de 20 mm de diámetro y tres yees 45°, una de 20 mm y dos de 16 mm de diámetro.
Incluye: Replanteo. Colocación del colector. Conexionado de tuberías. Comprobación de su correcto funcionamiento.
Criterio de medición de proyecto: Número de unidades previstas, según documentación gráfica de Proyecto.
Criterio de medición de obra: Se medirá el número de unidades realmente ejecutadas según especificaciones de Proyecto.

| Código | Ud | Descripción | Rendimiento | Precio | Importe |
|---|---|---|---|---|---|
| mt37alu105ea | Ud | Colector de plástico (PPSU), en H, "UPONOR IBERIA", con entrada de 20 mm de diámetro y tres yees 45°, una de 20 mm y dos de 16 mm de diámetro, sistema de unión Quick and Easy. (material) | 1 | 116.54 | 116.540 |
| mt37www010 | Ud | Material auxiliar para instalaciones de plomería. (material) | 1 | 13.62 | 13.620 |
| mo008 | h | Plomero. (mano de obra) | 0.109 | 66.67 | 7.267 |
| mo107 | h | Ayudante de plomero. (mano de obra) | 0.109 | 48.4 | 5.276 |
| % | % | Herramienta menor | 2 % | 142.703 | 2.854 |
|  |  | Costes directos |  |  | 145.557 |

Residuos:
- colocación: mt37alu105ea; factor de residuo 0.0267863

## Recursos

**mt37alu105ea** Ud Colector de plástico (PPSU)
Datos técnicos: Coste energético 12.710 MJ; Emisión de CO2 0.660 kg; Código LER 17 02 03; Masa del elemento 0.131 kg; Volumen 0.000218 m3
Residuos:
- embalaje: re150101 Envases de papel y cartón. (componente de residuo); rendimiento 0.035 kg; Código LER 15 01 01; Masa del elemento 1 kg; Volumen 0.001333 m3
