# Equipo de aire acondicionado con unidad interior con distribución por conducto rectangular, sistema aire-aire split 1x1

- Propiedad del archivo: CYPE INGENIEROS, S.A.
- Formato: FIEBDC-3/2002
- Ámbito geográfico: Guatemala
- Divisa: GTQ
- Costes indirectos: 3.00 %
- Gastos generales: 13.00 %
- Beneficio industrial: 6.00 %
- IVA: 12.00 %

## I Instalaciones

### IC Calefacción, refrigeración, climatización y agua caliente sanitaria

#### ICN Unidades autónomas de climatización

**ICN040** Ud Equipo de aire acondicionado con unidad interior con distribución por conducto rectangular, sistema aire-aire split 1x1.
Equipo de aire acondicionado, sistema aire-aire split 1x1, modelo climaVAIR plus VAI 1 050 DN "VAILLANT", para gas R-32, alimentación monofásica (230V/50Hz), potencia frigorífica nominal 5 kW, potencia frigorífica mínima/máxima 1,6/5,5 kW, consumo eléctrico en refrigeración 1,55 kW, SEER 6,1 (clase A++), potencia calorífica nominal 5,5 kW, potencia calorífica mínima/máxima 1,5/6 kW, consumo eléctrico en calefacción 1,45 kW, SCOP 4 (clase A+), formado por una unidad interior de techo con distribución por conducto rectangular de baja silueta VAI 1-050 DNI, presión sonora mínima/máxima 36/43 dBA, dimensiones 200x1000x450 mm, peso 26 kg, mando a distancia, y una unidad exterior VAI 1-050 KDNO, con compresor tipo Inverter DC, presión disponible ajustable, presión sonora 53 dBA, dimensiones 596x818x302 mm, peso 39 kg, diámetro de conexión de la tubería de gas 1/2", diámetro de conexión de la tubería de líquido 1/4", con amortiguadores de muelles, soportes y fijaciones de las unidades interior y exterior, bomba para elevación de condensados, conexión frigorífica entre unidades, conexión eléctrica entre unidades, sujeción y protección mecánica de los tendidos de líneas con ocultación bajo canaleta registrable en zonas vistas. Incluso elementos antivibratorios y soportes de pared para apoyo de la unidad exterior y elementos para suspensión del techo para la unidad interior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42vai260aa | Ud | Equipo de aire acondicionado, sistema aire-aire split 1x1, modelo climaVAIR plus VAI 1 050 DN "VAILLANT", para gas R-32, alimentación monofásica (230V/50Hz), potencia frigorífica nominal 5 kW, potencia frigorífica mínima/máxima 1,6/5,5 kW, consumo eléctrico en refrigeración 1,55 kW, SEER 6,1 (clase A++), potencia calorífica nominal 5,5 kW, potencia calorífica mínima/máxima 1,5/6 kW, consumo eléctrico en calefacción 1,45 kW, SCOP 4 (clase A+), formado por una unidad interior de techo con distribución por conducto rectangular de baja silueta VAI 1-050 DNI, presión sonora mínima/máxima 36/43 dBA, dimensiones 200x1000x450 mm, peso 26 kg, mando a distancia, y una unidad exterior VAI 1-050 KDNO, con compresor tipo Inverter DC, presión disponible ajustable, presión sonora 53 dBA, dimensiones 596x818x302 mm, peso 39 kg, diámetro de conexión de la tubería de gas 1/2", diámetro de conexión de la tubería de líquido 1/4", con amortiguadores de muelles, soportes y fijaciones de las unidades interior y exterior, bomba para elevación de condensados, conexión frigorífica entre unidades, conexión eléctrica entre unidades, sujeción y protección mecánica de los tendidos de líneas con ocultación bajo canaleta registrable en zonas vistas. (material) | 1.000 | 23312.68 | 23312.68 |
| mt42sau900 | m | Cable bus apantallado de 2 hilos, de 0,5 mm² de sección por hilo (material) | 3.000 | 8.86 | 26.58 |
| mt35aia090aa | m | Tubo rígido de PVC, enchufable, curvable en caliente, de color negro, de 16 mm de diámetro nominal, para canalización fija en superficie. Resistencia a la compresión 1250 N, resistencia al impacto 2 julios, temperatura de trabajo -5°C hasta 60°C, con grado de protección IP547, propiedades eléctricas: aislante, no propagador de la llama. Incluso abrazaderas, elementos de sujeción y accesorios (curvas, manguitos, tees, codos y curvas flexibles). (material) | 3.000 | 13.64 | 40.92 |
| mt42www090 | Ud | Kit de soportes para suspensión del techo, formado por cuatro varillas roscadas de acero galvanizado, con sus tacos, tuercas y arandelas correspondientes. (material) | 1.000 | 243.65 | 243.65 |
| mt42www085 | Ud | Kit de soportes de pared, formado por juego de escuadras de 50x45 cm y cuatro amortiguadores de caucho, con sus tacos, tornillos, tuercas y arandelas correspondientes. (material) | 1.000 | 209.32 | 209.32 |
| mo005 | h | Instalador de climatización. (mano de obra) | 2.337 | 66.67 | 155.81 |
| mo104 | h | Ayudante instalador de climatización. (mano de obra) | 2.337 | 48.40 | 113.11 |
| % | % | Herramienta menor | 2 % | 24102.07 | 482.04 |
|  |  | Costes directos |  |  | 24584.11 |
