# Recibido de pasamanos metálico

- Propiedad del archivo: CYPE INGENIEROS, S.A.
- Formato: FIEBDC-3/2002
- Ámbito geográfico: Guatemala
- Divisa: GTQ
- Costes indirectos: 3.00 %
- Gastos generales: 13.00 %
- Beneficio industrial: 6.00 %
- IVA: 12.00 %

## H Remates y ayudas

### HE Recibidos

#### HEB Barandillas, rejas y pasamanos

**HEB030** m Recibido de pasamanos metálico.
Recibido de pasamanos metálico con patillas de anclaje, con mortero cementoso de fraguado rápido (6 minutos), Webertec Crono "WEBER", compuesto de cemento, aditivos especiales y agregados seleccionados.
Incluye: Replanteo. Apertura de huecos para embutir las patillas de anclaje. Nivelación y aplomado. Tapado de huecos con mortero.
Criterio de medición de proyecto: Longitud medida según documentación gráfica de Proyecto.
Criterio de medición de obra: Se medirá la longitud realmente ejecutada según especificaciones de Proyecto.

| Código | Ud | Descripción | Rendimiento | Precio | Importe |
|---|---|---|---|---|---|
| mt09moc130a | kg | Mortero cementoso de fraguado rápido (6 minutos), Webertec Crono "WEBER", compuesto de cemento, aditivos especiales y agregados seleccionados. (material) | 0.604 | 4.64 | 2.80 |
| mo020 | h | Mampostero. (mano de obra) | 0.204 | 64.87 | 13.23 |
| mo113 | h | Peón mampostero. (mano de obra) | 0.204 | 46.72 | 9.53 |
| % | % | Herramienta menor | 2 % | 25.56 | 0.51 |
|  |  | Costes directos |  |  | 26.07 |
